# Mampara de 4x2,9 m, de aluminio prelacado, acristalada en la mitad de su superficie, con aislamiento intermedio de lana mineral y remate superior de aluminio prelacado

- Propiedad del archivo: CYPE INGENIEROS, S.A.
- Formato: FIEBDC-3/2002
- Ámbito geográfico: Panamá
- Divisa: USD
- Costes indirectos: 3.00 %
- Gastos generales: 13.00 %
- Beneficio industrial: 6.00 %
- IVA: 13.00 %

## F Fachadas y paredes

### FO Mamparas y paredes interiores móviles

#### FOL De aluminio

**FOL010** Ud Mampara de 4x2,9 m, de aluminio prelacado, acristalada en la mitad de su superficie, con aislamiento intermedio de lana mineral y remate superior de aluminio prelacado.
Mampara de 4x2,9 m, acristalada en la mitad de su superficie con luna incolora y la otra mitad de panel machihembrado compuesto por dos chapas de aluminio prelacado y aislamiento intermedio de lana mineral, perfiles de aluminio prelacado y remate superior de panel machihembrado compuesto por dos chapas de aluminio prelacado. Incluso parte proporcional de herrajes, remates, sellado de juntas, soportes, encuentros con otros tipos de paramentos, colocación de canalizaciones para instalaciones y cajeados para materiales eléctricos. Totalmente terminada.
Incluye: Replanteo y marcado de los puntos de fijación. Aplomado, nivelación y fijación de los perfiles que forman el bastidor. Colocación y fijación del empanelado. Colocación de la canalización para instalaciones. Tratamiento de juntas. Remate del perímetro del elemento, por las dos caras.
Criterio de medición de proyecto: Número de unidades previstas, según documentación gráfica de Proyecto.
Criterio de medición de obra: Se medirá el número de unidades realmente ejecutadas según especificaciones de Proyecto.

| Código | Ud | Descripción | Rendimiento | Precio | Importe |
|---|---|---|---|---|---|
| mt26mal010a | m² | Panel ciego machihembrado para mamparas, formado por dos chapas de aluminio prelacado con aislamiento intermedio de lana mineral de conductividad térmica 0,039 W/(mK). (material) | 7.000 | 95.78 | 670.46 |
| mt26mal020a | m | Perfil en "U" de aluminio prelacado para mamparas. (material) | 9.700 | 10.97 | 106.41 |
| mt26mal030a | m | Zócalo de aluminio prelacado para mamparas. (material) | 3.900 | 14.04 | 54.76 |
| mt21vpi010d | m² | Luna incolora, de 8 mm de espesor. (material) | 4.000 | 43.08 | 172.32 |
| mt26mac040 | m | Perfil de aluminio lacado para recibido del vidrio en mamparas. (material) | 13.000 | 8.23 | 106.99 |
| op00ato010 |  | Atornillador. | 1.000 | 0.00 | 0.00 |
| mo011 | h | Montador. (mano de obra) | 7.285 | 13.32 | 97.04 |
| mo080 | h | Principiante de montador. (mano de obra) | 7.285 | 8.24 | 60.03 |
| % | % | Herramientas | 2 % | 1268.01 | 25.36 |
|  |  | Costes directos |  |  | 1293.37 |
