# Dintel metálico de lámina de acero S275JR de 2,5 mm de espesor, de 350 mm de anchura, acabado lacado con pintura de poliéster para exteriores

- Propiedad del archivo: CYPE INGENIEROS, S.A.
- Formato: FIEBDC-3/2002
- Ámbito geográfico: Panamá
- Costes indirectos: 3.00 %
- Gastos generales: 13.00 %
- Beneficio industrial: 6.00 %
- IVA: 13.00 %

## F Fachadas

### FR Remates de exteriores

#### FRD Dinteles

**FRD030** m Dintel metálico de lámina de acero S275JR de 2,5 mm de espesor, de 350 mm de anchura, acabado lacado con pintura de poliéster para exteriores.
Suministro y montaje de dintel metálico de lámina de acero S275JR de 2,5 mm de espesor, de 350 mm de anchura, acabado lacado con pintura de poliéster para exteriores. Incluso p/p de tirantes de pletina y tornillería, colocación sobre las jambas del hueco y reparación en obra de cuantos roces y/o desperfectos se originen en el perfil, por razones de transporte, manipulación o montaje, con el mismo grado de preparación de superficie y acabado.
Incluye: Replanteo del nivel de apoyo de los elementos. Limpieza y preparación del plano de apoyo del sistema. Colocación y fijación provisional del dintel. Aplomado y nivelación. Ejecución de las uniones. Reparación de defectos superficiales.
Criterio de medición de proyecto: Longitud medida a ejes, según documentación gráfica de Proyecto.
Criterio de medición de obra: Se medirá, a ejes, la longitud realmente ejecutada según especificaciones de Proyecto.

| Código | Ud | Descripción | Rendimiento | Precio | Importe |
|---|---|---|---|---|---|
| mt20dah010k | m | Dintel metálico de lámina de acero S275JR de 2,5 mm de espesor, de 350 mm de anchura, acabado lacado con pintura de poliéster para exteriores. Incluso p/p de tirantes de pletina y tornillería. (material) | 1.000 | 42.50 | 42.50 |
| op00ciz010 |  | Cizalla. | 1.000 | 0.00 | 0.00 |
| mo019 | h | Albañil. (mano de obra) | 0.283 | 9.67 | 2.74 |
| mo111 | h | Peón de albañilería. (mano de obra) | 0.283 | 6.11 | 1.73 |
| % | % | Costes directos complementarios | 2 % | 46.97 | 0.94 |
|  |  | Costes directos |  |  | 47.91 |
