# Luna templada coloreada, color rosa, 6 mm de espesor

- Propiedad del archivo: CYPE INGENIEROS, S.A.
- Formato: FIEBDC-3/2002
- Ámbito geográfico: Panamá
- Costes indirectos: 3.00 %
- Gastos generales: 13.00 %
- Beneficio industrial: 6.00 %
- IVA: 13.00 %

## F Fachadas

### FV Vidrios

#### FVT Templados

**FVT010** m² Luna templada coloreada, color rosa, 6 mm de espesor.
Acristalamiento con luna templada coloreada, de color rosa y 6 mm de espesor, fijada sobre carpintería con acuñado mediante calzos de apoyo perimetrales y laterales, sellado en frío con silicona sintética incolora (no acrílica), compatible con el material soporte. Incluso p/p de herrajes de fijación, cortes del vidrio y colocación de junquillos.
Incluye: Limpieza del hueco. Replanteo. Realización de rozas en las caras laterales e inferior del hueco. Empotramiento de los herrajes de fijación a obra. Presentación de las hojas en el hueco y montaje de las mismas mediante herrajes de unión. Señalización de las hojas.
Criterio de medición de proyecto: Superficie medida según documentación gráfica de Proyecto.
Criterio de medición de obra: Se medirá la superficie realmente ejecutada según especificaciones de Proyecto, sumando, para cada una de las piezas, la superficie resultante de redondear por exceso cada una de sus aristas a múltiplos de 30 mm.

| Código | Ud | Descripción | Rendimiento | Precio | Importe |
|---|---|---|---|---|---|
| mt21vtt020e | m² | Luna templada coloreada, color rosa, 6 mm de espesor, incluso p/p de herrajes de fijación. (material) | 1.006 | 41.67 | 41.92 |
| mt21vva015 | Ud | Cartucho de silicona sintética incolora de 310 ml (rendimiento aproximado de 12 m por cartucho). (material) | 0.290 | 3.10 | 0.90 |
| mt21vva021 | Ud | Material auxiliar para la colocación de vidrios. (material) | 1.500 | 1.62 | 2.43 |
| mo054 | h | Vidriero. (mano de obra) | 0.510 | 10.45 | 5.33 |
| mo108 | h | Principiante de vidriero. (mano de obra) | 0.510 | 6.87 | 3.50 |
| % | % | Costes directos complementarios | 2 % | 54.08 | 1.08 |
|  |  | Costes directos |  |  | 55.16 |
