# Dintel prefabricado de concreto, de 19x5 cm

- Propiedad del archivo: CYPE INGENIEROS, S.A.
- Formato: FIEBDC-3/2002
- Ámbito geográfico: Panamá
- Costes indirectos: 3.00 %
- Gastos generales: 13.00 %
- Beneficio industrial: 6.00 %
- IVA: 13.00 %

## H Remates y ayudas

### HR Remates

#### HRD Dinteles

**HRD010** m Dintel prefabricado de concreto, de 19x5 cm.
Suministro y colocación de dintel prefabricado de concreto, de 19x5 cm, con goterón y anclaje metálico de acero galvanizado, empotrado en las jambas, recibido con una capa de mortero de cemento, confeccionado en obra, con aditivo hidrófugo, dosificación 1:4, con un espesor de 25 mm, sobre la que se introducen los anclajes metálicos, previendo una junta de 5 mm entre piezas. Incluso rejuntado entre piezas y uniones con los cerramientos y carpinterías con mortero de juntas especial para revestimientos de prefabricados de concreto, y tratamiento de protección suplementaria mediante aplicación sobre el conjunto de pintura hidrófuga incolora en dos capas.
Incluye: Replanteo de las piezas en el hueco o remate. Colocación de reglas y plomadas sujetas al muro. Colocación, aplomado, nivelación y alineación. Rejuntado y limpieza del dintel. Aplicación en dos capas de la pintura hidrófuga incolora.
Criterio de medición de proyecto: Longitud del ancho del hueco, medida según documentación gráfica de Proyecto, incrementada en 5 cm a cada lado.
Criterio de medición de obra: Se medirá, con el ancho del hueco, la longitud realmente ejecutada según especificaciones de Proyecto, incluyendo las entregas en los apoyos.

| Código | Ud | Descripción | Rendimiento | Precio | Importe |
|---|---|---|---|---|---|
| mt08aaa010a | m³ | Agua. (material) | 0.006 | 1.56 | 0.01 |
| mt01arg005a | t | Arena de cantera, para mortero preparado en obra. (material) | 0.008 | 17.53 | 0.14 |
| mt08cem000h | kg | Cemento gris en sacos. (material) | 1.900 | 0.15 | 0.29 |
| mt08adt010 | kg | Aditivo hidrófugo para impermeabilización de morteros u concretos. (material) | 0.038 | 1.25 | 0.05 |
| mt20dhp010d | m | Dintel prefabricado de concreto, de 19x5 cm, con goterón y anclaje metálico de acero galvanizado. (material) | 1.050 | 36.55 | 38.38 |
| mq06hor010 | h | Concretera. (maquinaria) | 0.011 | 1.49 | 0.02 |
| op00amo010 |  | Amoladora o radial. | 1.000 | 0.00 | 0.00 |
| mo019 | h | Albañil especializado en mampostería. (mano de obra) | 0.251 | 9.67 | 2.43 |
| mo111 | h | Peón de albañilería. (mano de obra) | 0.299 | 6.11 | 1.83 |
| % | % | Costes directos complementarios | 2 % | 43.15 | 0.86 |
|  |  | Costes directos |  |  | 44.01 |
