# Revestimiento de frente de losa con frente de losa de lámina de aluminio anodizado en color natural, con un espesor mínimo de 15 micras, 1,5 mm de espesor y 30 cm de desarrollo

- Propiedad del archivo: CYPE INGENIEROS, S.A.
- Formato: FIEBDC-3/2002
- Ámbito geográfico: Panamá
- Costes indirectos: 3.00 %
- Gastos generales: 13.00 %
- Beneficio industrial: 6.00 %
- IVA: 13.00 %

## H Remates y ayudas

### HR Remates

#### HRF Frentes de losa

**HRF010** m Revestimiento de frente de losa con frente de losa de lámina de aluminio anodizado en color natural, con un espesor mínimo de 15 micras, 1,5 mm de espesor y 30 cm de desarrollo.
Formación de revestimiento de frente de losa con frente de losa de lámina de aluminio anodizado en color natural, con un espesor mínimo de 15 micras, 1,5 mm de espesor y 30 cm de desarrollo, recibidas con adhesivo resina epoxi. Incluso parte proporcional de regularización de la superficie soporte con mortero de cemento, confeccionado en obra, con aditivo hidrófugo, dosificación 1:3, formación de juntas entre piezas y en encuentros con otros materiales, y sellado de las mismas con adhesivo en frío.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.77 | 0.01 |
| mt01arg005a | t | Arena de cantera, para mortero preparado en obra. (material) | 0.004 | 20.45 | 0.08 |
| mt08cem000h | kg | Cemento gris en sacos. (material) | 1.303 | 0.17 | 0.22 |
| mt08adt010 | kg | Aditivo hidrófugo para impermeabilización de morteros u concretos. (material) | 0.026 | 1.42 | 0.04 |
| mt26aab010ad | m | Tubo cuadrado de perfil hueco de acero laminado en frío de 40x40x1,5 mm, montado en taller. (material) | 1.000 | 4.58 | 4.58 |
| mt26aaa022 | Ud | Repercusión, por m de frente de losa, de elementos de fijación sobre concreto: tacos de expansión de acero, tornillos especiales y pasta química. (material) | 1.000 | 3.99 | 3.99 |
| mt20wwa010 | kg | Adhesivo resina epoxi. (material) | 0.360 | 7.68 | 2.76 |
| mt20ffm010a | m | Frente de losa de lámina de aluminio anodizado en color natural, con un espesor mínimo de 15 micras, 1,5 mm de espesor y 30 cm de desarrollo. (material) | 1.050 | 14.23 | 14.94 |
| mt20wwa021 | m | Sellado con adhesivo en frío especial para metales. (material) | 2.800 | 1.58 | 4.42 |
| mq06hor010 | h | Concretera. (maquinaria) | 0.006 | 1.58 | 0.01 |
| mo020 | h | Albañil especializado en mampostería. (mano de obra) | 0.233 | 7.28 | 1.70 |
| mo113 | h | Peón de albañilería. (mano de obra) | 0.261 | 4.41 | 1.15 |
| % | % | Herramientas | 2 % | 33.90 | 0.68 |
|  |  | Costes directos |  |  | 34.58 |
