# Colocación y fijación de premarco de madera de pino

- Propiedad del archivo: CYPE INGENIEROS, S.A.
- Formato: FIEBDC-3/2002
- Ámbito geográfico: Panamá
- Costes indirectos: 3.00 %
- Gastos generales: 13.00 %
- Beneficio industrial: 6.00 %
- IVA: 13.00 %

## H Remates y ayudas

### HY Ayudas

#### HYR Recibidos

**HYR035** Ud Colocación y fijación de premarco de madera de pino, posterior a la ejecución del pared interior y sin el pavimento colocado, mediante recibido al paramento de mampostería de las patillas de anclaje con mortero de cemento, confeccionado en obra, con aditivo hidrófugo, dosificación 1:6, para fijar posteriormente, sobre él, el marco de las puertas exteriores y ventanas de hasta 2 m² de superficie.
Colocación y fijación de premarco de madera de pino, posterior a la ejecución del pared interior y sin el pavimento colocado, mediante recibido al paramento de mampostería de las patillas de anclaje con mortero de cemento, confeccionado en obra, con aditivo hidrófugo, dosificación 1:6, para fijar posteriormente, sobre él, el marco de las puertas exteriores y ventanas de hasta 2 m² de superficie. Incluso parte proporcional de replanteo, apertura y tapado de huecos para los anclajes, nivelación y aplomado.
Incluye: Replanteo. Apertura de huecos. Nivelación y aplomado. Tapado de huecos. Fijación definitiva del premarco.
Criterio de medición de proyecto: Número de unidades previstas, según documentación gráfica de Proyecto.
Criterio de medición de obra: Se medirá el número de unidades realmente ejecutadas según especificaciones de Proyecto.

| Código | Ud | Descripción | Rendimiento | Precio | Importe |
|---|---|---|---|---|---|
| mt08aaa010a | m³ | Agua. (material) | 0.006 | 1.78 | 0.01 |
| mt01arg005a | t | Arena de cantera, para mortero preparado en obra. (material) | 0.015 | 20.45 | 0.31 |
| mt08cem000h | kg | Cemento gris en sacos. (material) | 3.800 | 0.17 | 0.65 |
| mt08adt010 | kg | Aditivo hidrófugo para impermeabilización de morteros u concretos. (material) | 0.076 | 1.42 | 0.11 |
| mq06hor010 | h | Concretera. (maquinaria) | 0.008 | 1.36 | 0.01 |
| mo020 | h | Albañil especializado en mampostería. (mano de obra) | 0.351 | 6.86 | 2.41 |
| mo113 | h | Peón de albañilería. (mano de obra) | 0.351 | 4.16 | 1.46 |
| % | % | Costes directos complementarios | 2 % | 4.96 | 0.10 |
|  |  | Costes directos |  |  | 5.06 |
