# Compuerta rectangular de conducto, motorizada, para regulación de caudal, cuerpo de aluminio, de 200x100 mm, modelo CPRC02010MTE "AIRZONE"

- Propiedad del archivo: CYPE INGENIEROS, S.A.
- Formato: FIEBDC-3/2002
- Ámbito geográfico: Panamá
- Costes indirectos: 3.00 %
- Gastos generales: 13.00 %
- Beneficio industrial: 6.00 %
- IVA: 13.00 %

## I Instalaciones

### IB Sistemas de climatización

#### IBZ Sistema Airzone

**IBZ021** Ud Compuerta rectangular de conducto, motorizada, para regulación de caudal, cuerpo de aluminio, de 200x100 mm, modelo CPRC02010MTE "AIRZONE".
Suministro y montaje de compuerta rectangular de conducto, motorizada, para regulación de caudal, cuerpo de aluminio, de 200x100 mm, modelo CPRC02010MTE "AIRZONE", con láminas y marco de refuerzo de aluminio, goma de estanqueidad de PVC y juntas del marco de refuerzo y ruedas dentadas de poliamida, motorización con alimentación a 12 Vcc por cable. Incluso accesorios de montaje y elementos de fijación. Totalmente montada, conexionada y probada.
Incluye: Colocación y fijación. Conexionado.
Criterio de medición de proyecto: Número de unidades previstas, según documentación gráfica de Proyecto.
Criterio de medición de obra: Se medirá el número de unidades realmente ejecutadas según especificaciones de Proyecto.

| Código | Ud | Descripción | Rendimiento | Precio | Importe |
|---|---|---|---|---|---|
| mt42air800aa1 | Ud | Compuerta rectangular de conducto, motorizada, para regulación de caudal, cuerpo de aluminio, de 200x100 mm, modelo CPRC02010MTE "AIRZONE", con láminas y marco de refuerzo de aluminio, goma de estanqueidad de PVC y juntas del marco de refuerzo y ruedas dentadas de poliamida, motorización con alimentación a 12 Vcc por cable. (material) | 1.000 | 181.60 | 181.60 |
| mo005 | h | Instalador de climatización. (mano de obra) | 0.224 | 7.09 | 1.59 |
| mo104 | h | Principiante de instalador de climatización. (mano de obra) | 0.179 | 4.33 | 0.78 |
| % | % | Costes directos complementarios | 2 % | 183.97 | 3.68 |
|  |  | Costes directos |  |  | 187.65 |
