# Caja de selección de flujo refrigerante, sistema VRF con recuperación de calor, para gas R-410A, para un máximo de 8 unidades interiores, modelo RBM-Y2803FE "TOSHIBA"

- Propiedad del archivo: CYPE INGENIEROS, S.A.
- Formato: FIEBDC-3/2002
- Ámbito geográfico: Panamá
- Costes indirectos: 3.00 %
- Gastos generales: 13.00 %
- Beneficio industrial: 6.00 %
- IVA: 13.00 %

## I Instalaciones

### IC Calefacción, climatización y agua caliente

#### ICP Sistema VRF (Toshiba)

**ICP500** Ud Caja de selección de flujo refrigerante, sistema VRF con recuperación de calor, para gas R-410A, para un máximo de 8 unidades interiores, modelo RBM-Y2803FE "TOSHIBA".
Suministro e instalación de caja de selección de flujo refrigerante, sistema VRF con recuperación de calor, para gas R-410A, para un máximo de 8 unidades interiores, modelo RBM-Y2803FE "TOSHIBA", con una capacidad máxima de unidades interiores conectadas aguas abajo de 18 a 28 kW, alimentación monofásica (230V/50Hz), de 200x400x200 mm, 8 kg. Totalmente montada y conexionada.
Incluye: Conexionado.
Criterio de medición de proyecto: Número de unidades previstas, según documentación gráfica de Proyecto.
Criterio de medición de obra: Se medirá el número de unidades realmente ejecutadas según especificaciones de Proyecto.

| Código | Ud | Descripción | Rendimiento | Precio | Importe |
|---|---|---|---|---|---|
| mt42tsb500r | Ud | Caja de selección de flujo refrigerante, sistema VRF con recuperación de calor, para gas R-410A, para un máximo de 8 unidades interiores, modelo RBM-Y2803FE "TOSHIBA", con una capacidad máxima de unidades interiores conectadas aguas abajo de 18 a 28 kW, alimentación monofásica (230V/50Hz), de 200x400x200 mm, 8 kg. (material) | 1.000 | 2284.38 | 2284.38 |
| mo004 | h | Instalador de climatización. (mano de obra) | 0.547 | 10.00 | 5.47 |
| mo102 | h | Principiante de instalador de climatización. (mano de obra) | 0.547 | 6.35 | 3.47 |
| % | % | Costes directos complementarios | 2 % | 2293.32 | 45.87 |
|  |  | Costes directos |  |  | 2339.19 |
