# Derivación de línea frigorífica formada por dos colectores, uno para la línea de líquido y otro para la línea de gas, de 8 salidas cada uno, modelo RBM-HY2083E "TOSHIBA"

- Propiedad del archivo: CYPE INGENIEROS, S.A.
- Formato: FIEBDC-3/2002
- Ámbito geográfico: Panamá
- Costes indirectos: 3.00 %
- Gastos generales: 13.00 %
- Beneficio industrial: 6.00 %
- IVA: 13.00 %

## I Instalaciones

### IC Calefacción, climatización y agua caliente

#### ICP Sistema VRF (Toshiba)

**ICP510** Ud Derivación de línea frigorífica formada por dos colectores, uno para la línea de líquido y otro para la línea de gas, de 8 salidas cada uno, modelo RBM-HY2083E "TOSHIBA".
Suministro e instalación de derivación de línea frigorífica formada por dos colectores, uno para la línea de líquido y otro para la línea de gas, de 8 salidas cada uno, modelo RBM-HY2083E "TOSHIBA". Totalmente montada y conexionada.
Incluye: Conexionado.
Criterio de medición de proyecto: Número de unidades previstas, según documentación gráfica de Proyecto.
Criterio de medición de obra: Se medirá el número de unidades realmente ejecutadas según especificaciones de Proyecto.

| Código | Ud | Descripción | Rendimiento | Precio | Importe |
|---|---|---|---|---|---|
| mt42tsb530h | Ud | Conjunto de dos colectores, uno para la línea de líquido y otro para la línea de gas, de 8 salidas cada uno, modelo RBM-HY2083E "TOSHIBA", con una capacidad máxima de unidades interiores conectadas aguas abajo entre 39,8 y 70,3 kW. (material) | 1.000 | 587.85 | 587.85 |
| mo004 | h | Instalador de climatización. (mano de obra) | 0.055 | 10.00 | 0.55 |
| mo102 | h | Principiante de instalador de climatización. (mano de obra) | 0.055 | 6.35 | 0.35 |
| % | % | Costes directos complementarios | 2 % | 588.75 | 11.78 |
|  |  | Costes directos |  |  | 600.53 |
