# Tanque elevado prefabricado para agua potable

- Propiedad del archivo: CYPE INGENIEROS, S.A.
- Formato: FIEBDC-3/2002
- Ámbito geográfico: Panamá
- Divisa: USD
- Costes indirectos: 3.00 %
- Gastos generales: 13.00 %
- Beneficio industrial: 6.00 %
- IVA: 13.00 %

## I Instalaciones

### IF Plomería

#### IFD Tanques/cisternas/grupos de presión

**IFD060** Ud Tanque elevado prefabricado para agua potable.
Tanque elevado de poliéster reforzado con fibra de vidrio, cilíndrico, de 200 l, con tapa, aireador y rebosadero, para agua potable; válvula de corte de compuerta de latón fundido de 1" DN 25 mm para la entrada; mecanismo de corte de llenado formado por válvula de flotador; válvula de esfera para vaciado; válvula de corte de compuerta de latón fundido de 1" DN 25 mm para la salida. Incluso material auxiliar. Totalmente montado, conexionado y probado.
Incluye: Replanteo. Limpieza de la base de apoyo del tanque. Colocación y montaje de válvulas. Izado del tanque. Colocación, fijación y montaje del tanque. Colocación y fijación de tuberías y accesorios.
Criterio de medición de proyecto: Número de unidades previstas, según documentación gráfica de Proyecto.
Criterio de medición de obra: Se medirá el número de unidades realmente ejecutadas según especificaciones de Proyecto.

| Código | Ud | Descripción | Rendimiento | Precio | Importe |
|---|---|---|---|---|---|
| mt37sve010b | Ud | Válvula de esfera de latón niquelado para roscar de 1/2". (material) | 1.000 | 6.89 | 6.89 |
| mt37svc010f | Ud | Válvula de compuerta de latón fundido, para roscar, de 1". (material) | 2.000 | 12.73 | 25.46 |
| mt37vfl010c | Ud | Válvula de flotador de 1" de diámetro, para una presión máxima de 6 bar, con cuerpo de latón, boya esférica roscada de latón y obturador de goma. (material) | 1.000 | 94.68 | 94.68 |
| mt37dps020a | Ud | Tanque de poliéster reforzado con fibra de vidrio, cilíndrico, de 200 l, con tapa, aireador y rebosadero, para colocar en superficie. (material) | 1.000 | 236.96 | 236.96 |
| mt37www010 | Ud | Material auxiliar para instalaciones de plomería sanitaria. (material) | 1.000 | 1.95 | 1.95 |
| mq04cag010a | h | Camión con grúa de hasta 6 t. (maquinaria) | 0.232 | 64.17 | 14.89 |
| mo008 | h | Plomero. (mano de obra) | 1.017 | 17.64 | 17.94 |
| mo107 | h | Principiante de plomería. (mano de obra) | 1.017 | 10.99 | 11.18 |
| % | % | Herramientas | 2 % | 409.95 | 8.20 |
|  |  | Costes directos |  |  | 418.15 |
