# Batería de botellas de gases licuados del petróleo (GLP)

- Propiedad del archivo: CYPE INGENIEROS, S.A.
- Formato: FIEBDC-3/2002
- Ámbito geográfico: Panamá
- Divisa: USD
- Costes indirectos: 3.00 %
- Gastos generales: 13.00 %
- Beneficio industrial: 6.00 %
- IVA: 13.00 %

## I Instalaciones

### IG Gases combustibles

#### IGD Tanques

**IGD100** Ud Batería de botellas de gases licuados del petróleo (GLP).
Batería para 6 botellas (3 de servicio y 3 de reserva), de 35 kg de capacidad unitaria de gases licuados del petróleo (GLP), con liras, válvulas antirretorno, colector, inversor automático, limitador de presión y válvula portamanómetro. Incluso accesorios de conexión y elementos de fijación.
Criterio de valoración económica: El precio no incluye las botellas de gases licuados del petróleo (GLP).
Incluye: Replanteo. Montaje, conexionado y comprobación de su correcto funcionamiento.
Criterio de medición de proyecto: Número de unidades previstas, según documentación gráfica de Proyecto.
Criterio de medición de obra: Se medirá el número de unidades realmente ejecutadas según especificaciones de Proyecto.

| Código | Ud | Descripción | Rendimiento | Precio | Importe |
|---|---|---|---|---|---|
| mt43bbg030a | Ud | Lira de 420 mm de longitud, para gases licuados del petróleo (GLP). (material) | 6.000 | 8.73 | 52.38 |
| mt43bbg040 | Ud | Válvula antirretorno de rosca métrica hembra-macho de 20 mm de diámetro y 150 mm de longitud, con junta. (material) | 6.000 | 3.29 | 19.74 |
| mt43bbg010c | Ud | Colector metálico, para 6 botellas de gases licuados del petróleo (GLP) (3 de servicio y 3 de reserva), colocadas en línea. (material) | 1.000 | 102.90 | 102.90 |
| mt43bbg020 | Ud | Inversor automático, de 10 kg/h de caudal nominal, 1,5 bar de presión de salida en servicio y 0,8 bar de presión de salida en reserva, para cambio de botellas sin interrupción del servicio de gas. (material) | 1.000 | 82.39 | 82.39 |
| mt43bbg050 | Ud | Limitador de presión, de 10 kg/h de caudal nominal y 1,75 bar de presión de salida. (material) | 1.000 | 35.66 | 35.66 |
| mt43bbg080 | Ud | Válvula portamanómetro de rosca cilíndrica GAS hembra-macho de 1/4" de diámetro, PN=25 bar, con tapón. (material) | 1.000 | 24.71 | 24.71 |
| mo010 | h | Gasfitero. (mano de obra) | 3.353 | 17.64 | 59.15 |
| mo109 | h | Principiante de gasfitero. (mano de obra) | 3.353 | 10.99 | 36.85 |
| % | % | Herramientas | 2 % | 413.78 | 8.28 |
|  |  | Costes directos |  |  | 422.06 |
