# Puerta proyectable de una hoja para estacionamiento privado

- Propiedad del archivo: CYPE INGENIEROS, S.A.
- Formato: FIEBDC-3/2002
- Ámbito geográfico: Panamá
- Divisa: USD
- Costes indirectos: 3.00 %
- Gastos generales: 13.00 %
- Beneficio industrial: 6.00 %
- IVA: 13.00 %

## L Puertas, ventanas, closets, cerrajería, vidrios y protecciones solares

### LG Puertas de estacionamiento privado

#### LGS De paneles sándwich aislantes metálicos

**LGS010** Ud Puerta proyectable de una hoja para estacionamiento privado, formada por panel sándwich de acero galvanizado con núcleo aislante de espuma de poliuretano, de textura en relieve, con cuarterones, 200x250 cm, con acabado prelacado de color blanco, apertura manual.
Puerta proyectable de una hoja para estacionamiento privado, formada por panel sándwich de acero galvanizado con núcleo aislante de espuma de poliuretano, de textura en relieve, con cuarterones, 200x250 cm, con acabado prelacado de color blanco, con marco y bastidor de perfiles de acero laminado en frío, soldados entre sí y garras para recibido a obra. Apertura manual. Incluso poste de acero cincado para agarre o fijación a obra, juego de herrajes de colgar con pasadores de fijación superior e inferior para la hoja, cerradura y tirador a dos caras. Elaborada en taller, ajuste y fijación en obra. Totalmente montada y probada por la empresa instaladora.
Incluye: Colocación y montaje del poste de fijación. Instalación de la puerta de estacionamiento privado. Montaje del sistema de apertura. Montaje del sistema de accionamiento. Repaso y engrase de mecanismos.
Criterio de medición de proyecto: Número de unidades previstas, según documentación gráfica de Proyecto.
Criterio de medición de obra: Se medirá el número de unidades realmente ejecutadas según especificaciones de Proyecto.

| Código | Ud | Descripción | Rendimiento | Precio | Importe |
|---|---|---|---|---|---|
| mt26pga020bc | Ud | Puerta proyectable de una hoja para estacionamiento privado, formada por panel sándwich de acero galvanizado con núcleo aislante de espuma de poliuretano, de textura en relieve, con cuarterones, 200x250 cm, con acabado prelacado de color blanco, con marco y bastidor de perfiles de acero laminado en frío, soldados entre sí y garras para recibido a obra, incluso complementos. (material) | 1.000 | 2328.55 | 2328.55 |
| op00ato010 |  | Atornillador. | 1.000 | 0.00 | 0.00 |
| op00tal010 |  | Taladro. | 1.000 | 0.00 | 0.00 |
| op00amo010 |  | Amoladora o radial. | 1.000 | 0.00 | 0.00 |
| mo020 | h | Albañil especializado en mampostería. (mano de obra) | 0.318 | 12.93 | 4.11 |
| mo113 | h | Peón de albañilería. (mano de obra) | 0.318 | 7.91 | 2.52 |
| mo018 | h | Cerrajero. (mano de obra) | 0.742 | 13.12 | 9.74 |
| mo059 | h | Principiante de cerrajero. (mano de obra) | 0.742 | 8.27 | 6.14 |
| % | % | Herramientas | 2 % | 2351.06 | 47.02 |
|  |  | Costes directos |  |  | 2398.08 |
