# Cambio del sentido de apertura de puerta interior de madera y sustitución de los herrajes existentes por herrajes de cierre de latón y manilla sobre escudo largo de latón negro brillo, serie básica

- Propiedad del archivo: CYPE INGENIEROS, S.A.
- Formato: FIEBDC-3/2002
- Ámbito geográfico: Panamá
- Costes indirectos: 3.00 %
- Gastos generales: 13.00 %
- Beneficio industrial: 6.00 %
- IVA: 13.00 %

## L Puertas, ventanas, closets, vidrios y protecciones solares

### LP Puertas

#### LPM De madera

**LPM100** Ud Cambio del sentido de apertura de puerta interior de madera y sustitución de los herrajes existentes por herrajes de cierre de latón y manilla sobre escudo largo de latón negro brillo, serie básica.
Cambio del sentido de apertura de puerta interior de madera y sustitución de los herrajes existentes por herrajes de cierre de latón y manilla sobre escudo largo de latón negro brillo, serie básica. Incluso desmontaje de la hoja y sus cierres, reparación de los marcos y premarcos, replanteo y colocación de los pernios, montaje y ajuste de la hoja, y limpieza final. Totalmente montada y probada.
Incluye: Desmontaje de los elementos. Retirada de los herrajes deteriorados. Reparación del premarco. Replanteo y colocación de los pernios. Montaje de los elementos. Ajuste de la hoja. Limpieza de los restos de obra.
Criterio de medición de proyecto: Número de unidades previstas, según documentación gráfica de Proyecto.
Criterio de medición de obra: Se medirá el número de unidades realmente ejecutadas según especificaciones de Proyecto.

| Código | Ud | Descripción | Rendimiento | Precio | Importe |
|---|---|---|---|---|---|
| mt23ibl010p | Ud | Pernio de 100x58 mm, con remate, en latón negro brillo, para puerta interior. (material) | 3.000 | 0.97 | 2.91 |
| mt23ppb031 | Ud | Tornillo de latón 21/35 mm. (material) | 18.000 | 0.08 | 1.44 |
| mt23ppb200 | Ud | Cerradura de embutir, frente, accesorios y tornillos de atado, para puerta interior. (material) | 1.000 | 14.88 | 14.88 |
| mt23hbl010aa | Ud | Juego de manilla y escudo largo de latón negro brillo, serie básica, para puerta interior. (material) | 1.000 | 10.71 | 10.71 |
| op00cla010 |  | Clavadora neumática. | 1.000 | 0.00 | 0.00 |
| op00gra010 |  | Grapadora. | 1.000 | 0.00 | 0.00 |
| op00sie010 |  | Sierra de calar. | 1.000 | 0.00 | 0.00 |
| op00ato010 |  | Atornillador. | 1.000 | 0.00 | 0.00 |
| mo017 | h | Carpintero. (mano de obra) | 0.603 | 7.41 | 4.47 |
| % | % | Herramientas | 2 % | 34.41 | 0.69 |
|  |  | Costes directos |  |  | 35.10 |
