# Celosía de láminas de PVC

- Propiedad del archivo: CYPE INGENIEROS, S.A.
- Formato: FIEBDC-3/2002
- Ámbito geográfico: Panamá
- Divisa: USD
- Costes indirectos: 3.00 %
- Gastos generales: 13.00 %
- Beneficio industrial: 6.00 %
- IVA: 13.00 %

## L Puertas, ventanas, closets, cerrajería, vidrios y protecciones solares

### LS Protecciones solares

#### LSZ Celosías

**LSZ040** m² Celosía de láminas de PVC.
Celosía fija con láminas fijas de PVC, colocadas sobre cremalleras fijas de perfiles tipo Omega de acero galvanizado. Incluso pletinas para fijación mediante atornillado en obra de mampostería con tacos de nylon y tornillos de acero.
Incluye: Replanteo. Presentación y nivelación. Resolución de las uniones de la subestructura a los paramentos. Montaje de elementos complementarios.
Criterio de medición de proyecto: Superficie medida según documentación gráfica de Proyecto, deduciendo los huecos de superficie mayor de 3 m².
Criterio de medición de obra: Se medirá la superficie realmente ejecutada según especificaciones de Proyecto, deduciendo los huecos de superficie mayor de 3 m².

| Código | Ud | Descripción | Rendimiento | Precio | Importe |
|---|---|---|---|---|---|
| mt26aaa033a | Ud | Anclaje mecánico con taco de nylon y tornillo de acero galvanizado, de cabeza avellanada. (material) | 4.000 | 0.40 | 1.60 |
| mt24pce010a | m² | Celosía fija de láminas de PVC. (material) | 1.000 | 41.86 | 41.86 |
| mq06hor010 | h | Concretera eléctrica con una capacidad de amasado de 160 l. (maquinaria) | 0.006 | 4.00 | 0.02 |
| op00ato010 |  | Atornillador. | 1.000 | 0.00 | 0.00 |
| mo018 | h | Cerrajero. (mano de obra) | 0.400 | 17.39 | 6.96 |
| mo059 | h | Principiante de cerrajero. (mano de obra) | 0.400 | 11.03 | 4.41 |
| % | % | Herramientas | 2 % | 54.85 | 1.10 |
|  |  | Costes directos |  |  | 55.95 |
