# Aislamiento térmico de frentes de losa y columnas embebidas en el espesor de la fachada

- Propiedad del archivo: CYPE INGENIEROS, S.A.
- Formato: FIEBDC-3/2002
- Ámbito geográfico: Panamá
- Divisa: USD
- Costes indirectos: 3.00 %
- Gastos generales: 13.00 %
- Beneficio industrial: 6.00 %
- IVA: 13.00 %

## N Aislamientos e impermeabilizaciones

### NA Aislamientos térmicos

#### NAJ Puentes térmicos

**NAJ010** m² Aislamiento térmico de frentes de losa y columnas embebidas en el espesor de la fachada, formado por panel rígido de poliestireno extruido, de superficie rugosa acanalada y mecanizado lateral machihembrado y recto, de 40 mm de espesor, resistencia a compresión >= 500 kPa, clavado a la cimbra de la estructura antes de hormigonar.
Suministro y colocación de aislamiento térmico de frentes de losa y columnas embebidas en el espesor de la fachada, formado por panel rígido de poliestireno extruido, de superficie rugosa acanalada y mecanizado lateral machihembrado y recto, de 40 mm de espesor, resistencia a compresión >= 500 kPa, resistencia térmica 1,2 m²K/W, conductividad térmica 0,034 W/(mK). Incluso parte proporcional de cortes, inserción previa en el aislante de tacos de plástico de 90 mm de longitud, con cabeza ancha de 30 mm de diámetro, antes de su colocación como fondo de cimbra, y clavado del aislante a la cimbra de la estructura a hormigonar, con puntas metálicas de cabeza ancha.
Incluye: Preparación y corte del aislante. Inserción de tacos de plástico en el aislante. Fijación del aislante a la cimbra.
Criterio de medición de proyecto: Superficie medida según documentación gráfica de Proyecto.
Criterio de medición de obra: Se medirá la superficie realmente ejecutada según especificaciones de Proyecto.

| Código | Ud | Descripción | Rendimiento | Precio | Importe |
|---|---|---|---|---|---|
| mt16pxa010eb | m² | Panel rígido de poliestireno extruido, de superficie rugosa acanalada y mecanizado lateral machihembrado y recto, de 40 mm de espesor, resistencia a compresión >= 500 kPa, resistencia térmica 1,2 m²K/W, conductividad térmica 0,034 W/(mK), Euroclase E de reacción al fuego, con código de designación XPS-EN 13164-T1-CS(10/Y)500-DLT(2)5-DS(TH)-WL(T)0,7-WD(V)3-FT2. (material) | 1.050 | 7.23 | 7.59 |
| mt16aaa021a | Ud | Taco de expansión y clavo de polipropileno, con aro de estanqueidad, para fijación mecánica de paneles aislantes. (material) | 15.000 | 0.11 | 1.65 |
| mt08var070 | kg | Puntas metálicas de cabeza ancha. (material) | 0.150 | 2.45 | 0.37 |
| mo054 | h | Montador de aislamientos. (mano de obra) | 0.171 | 8.51 | 1.46 |
| mo101 | h | Principiante de montador de aislamientos. (mano de obra) | 0.171 | 5.20 | 0.89 |
| % | % | Herramientas | 2 % | 11.96 | 0.24 |
|  |  | Costes directos |  |  | 12.20 |
