# Impermeabilización mediante revestimiento elástico, color blanco, armado con malla de fibra de vidrio

- Propiedad del archivo: CYPE INGENIEROS, S.A.
- Formato: FIEBDC-3/2002
- Ámbito geográfico: Panamá
- Divisa: USD
- Costes indirectos: 3.00 %
- Gastos generales: 13.00 %
- Beneficio industrial: 6.00 %
- IVA: 13.00 %

## N Aislamientos e impermeabilizaciones

### NI Impermeabilizaciones

#### NIR Revestimientos

**NIR010** m² Impermeabilización mediante revestimiento elástico, color blanco, armado con malla de fibra de vidrio.
Formación de revestimiento elástico en cualquier elemento constructivo situado a la intemperie y que no se encuentre en presencia constante de agua, mediante la aplicación de una primera capa de impermeabilizante a base de copolímeros acrílicos en dispersión acuosa, de color blanco, diluido al 50%, aplicado con rodillo o brocha, sobre la que se coloca una malla de fibra de vidrio, de 58 g/m², 650 N/50 mm de resistencia a tracción en urdimbre y en trama, y posterior aplicación sucesiva de dos capas de impermeabilizante a base de copolímeros, de color blanco, sin diluir.
Incluye: Limpieza y preparación del soporte. Aplicación de la primera capa del revestimiento. Colocación de la armadura. Aplicación de las capas posteriores del revestimiento.
Criterio de medición de proyecto: Superficie medida según documentación gráfica de Proyecto.
Criterio de medición de obra: Se medirá la superficie realmente ejecutada según especificaciones de Proyecto.

| Código | Ud | Descripción | Rendimiento | Precio | Importe |
|---|---|---|---|---|---|
| mt28rco010a | kg | Revestimiento elástico, color blanco, a base de copolímeros acrílicos en dispersión acuosa, 1,35 g/cm³ de densidad y 110-130 poises de viscosidad Brookfield RVT a 20 °C. (material) | 2.000 | 5.77 | 11.54 |
| mt28rco020a | m² | Malla de fibra de vidrio, de 58 g/m², 650 N/50 mm de resistencia a tracción en urdimbre y en trama. (material) | 1.200 | 1.73 | 2.08 |
| mo032 | h | Aplicador de productos impermeabilizantes. (mano de obra) | 0.229 | 9.65 | 2.21 |
| mo070 | h | Principiante de aplicador de productos impermeabilizantes. (mano de obra) | 0.229 | 6.10 | 1.40 |
| % | % | Herramientas | 2 % | 17.23 | 0.34 |
|  |  | Costes directos |  |  | 17.57 |
