# Hoja de muro divisorio interior de 20 cm de espesor de mampostería, de bloque de concreto liviano con arcilla expandida, macizo, para revestir, 50x20x20 cm, recibida con mortero de cemento 1:5

- Propiedad del archivo: CYPE INGENIEROS, S.A.
- Formato: FIEBDC-3/2002
- Ámbito geográfico: Panamá
- Costes indirectos: 3.00 %
- Gastos generales: 13.00 %
- Beneficio industrial: 6.00 %
- IVA: 13.00 %

## P Muros divisorios

### PT Muros divisorios

#### PTZ Hoja para revestir

**PTZ020** m² Hoja de muro divisorio interior de 20 cm de espesor de mampostería, de bloque de concreto liviano con arcilla expandida, macizo, para revestir, 50x20x20 cm, recibida con mortero de cemento 1:5.
Formación de hoja de muro divisorio interior de 20 cm de espesor de mampostería, de bloque de concreto liviano con arcilla expandida, macizo, para revestir, 50x20x20 cm, recibida con mortero de cemento 1:5. Incluso p/p de replanteo, nivelación y aplomado, mermas y roturas, enjarjes, mochetas, ejecución de encuentros y limpieza.
Incluye: Replanteo y trazado en la losa de los muros divisorios a realizar. Marcado en las columnas de los niveles de referencia general de planta y de nivel de pavimento. Colocación y aplomado de miras de referencia. Tendido de hilos entre miras. Colocación de las piezas por hiladas a nivel. Realización de todos los trabajos necesarios para la resolución de los huecos. Encuentros de la mampostería con fachadas, columnas y muros divisorios. Encuentro de la mampostería con la losa superior. Limpieza del paramento.
Criterio de medición de proyecto: Superficie medida según documentación gráfica de Proyecto, sin duplicar esquinas ni encuentros, deduciendo los huecos de superficie mayor de 3 m².
Criterio de medición de obra: Se medirá la superficie realmente ejecutada según especificaciones de Proyecto, sin duplicar esquinas ni encuentros, deduciendo los huecos de superficie mayor de 3 m².

| Código | Ud | Descripción | Rendimiento | Precio | Importe |
|---|---|---|---|---|---|
| mt02bar010c | Ud | Bloque de concreto liviano con arcilla expandida, macizo, para revestir, 50x20x20 cm, incluso p/p de piezas especiales. (material) | 10.500 | 1.80 | 18.90 |
| mt09mor010d | m³ | Mortero de cemento CEM II/B-P 32,5 N tipo M-7,5, confeccionado en obra con 300 kg/m³ de cemento y una proporción en volumen 1/5. (material) | 0.014 | 122.30 | 1.71 |
| op00amo010 |  | Amoladora o radial. | 1.000 | 0.00 | 0.00 |
| mo020 | h | Albañil en trabajos de albañilería. (mano de obra) | 0.548 | 9.67 | 5.30 |
| mo112 | h | Peón de albañilería en trabajos de albañilería. (mano de obra) | 0.274 | 6.11 | 1.67 |
| % | % | Costes directos complementarios | 2 % | 27.58 | 0.55 |
|  |  | Costes directos |  |  | 28.13 |
