# Acero A 572 Grado 42, laminado en caliente, de las series, con capa de imprimación anticorrosiva, trabajado en taller y fijado mediante soldadura, para bancada de apoyo de maquinaria

- Propiedad del archivo: CYPE INGENIEROS, S.A.
- Formato: FIEBDC-3/2002
- Ámbito geográfico: Panamá
- Costes indirectos: 3.00 %
- Gastos generales: 13.00 %
- Beneficio industrial: 6.00 %
- IVA: 13.00 %

## P Muros divisorios

### PY Ayudas

#### PYB Bancadas

**PYB020** kg Acero A 572 Grado 42, laminado en caliente, de las series, con capa de imprimación anticorrosiva, trabajado en taller y fijado mediante soldadura, para bancada de apoyo de maquinaria.
Suministro y montaje de acero laminado en caliente, de las series con capa de imprimación anticorrosiva, con capa de imprimación anticorrosiva, mediante aplicación de dos manos con un espesor mínimo de película seca de 30 micras por mano, excepto en la zona en que deban realizarse soldaduras en obra, en una distancia de 100 mm desde el borde de la soldadura, para bancada de apoyo de maquinaria. Incluso p/p de preparación en taller de superficies en grado SA 2 1/2 según ISO 8501-1, preparación de bordes, cortes, piezas especiales, despuntes, soldaduras y reparación en obra de cuantos desperfectos se originen por razones de transporte, manipulación o montaje, con el mismo grado de preparación de superficies y acabado.
Incluye: Limpieza y preparación del plano de apoyo. Replanteo y marcado de los ejes. Colocación y fijación provisional. Aplomado y nivelación. Ejecución de las uniones. Reparación de defectos superficiales.
Criterio de medición de proyecto: Peso nominal medido según documentación gráfica de Proyecto.
Criterio de medición de obra: Se determinará, a partir del peso obtenido en báscula oficial de las unidades llegadas a obra, el peso de las unidades realmente ejecutadas según especificaciones de Proyecto.

| Código | Ud | Descripción | Rendimiento | Precio | Importe |
|---|---|---|---|---|---|
| mt07ala000i | kg | Acero laminado A 572 Grado 42, en perfiles laminados en caliente, según ASTM A 572, piezas compuestas, para aplicaciones estructurales. (material) | 1.000 | 1.08 | 1.08 |
| mt27pfi010 | l | Imprimación de secado rápido, formulada con resinas alquídicas modificadas y fosfato de zinc. (material) | 0.010 | 6.16 | 0.06 |
| mq08sol020 | h | Equipo y elementos auxiliares para soldadura eléctrica. (maquinaria) | 0.028 | 2.74 | 0.08 |
| mo046 | h | Armador. (mano de obra) | 0.025 | 10.15 | 0.25 |
| mo092 | h | Principiante de armador. (mano de obra) | 0.013 | 6.68 | 0.09 |
| % | % | Costes directos complementarios | 2 % | 1.56 | 0.03 |
|  |  | Costes directos |  |  | 1.59 |
