# Tragaluz transitable de baldosas de vidrio moldeado

- Propiedad del archivo: CYPE INGENIEROS, S.A.
- Formato: FIEBDC-3/2002
- Ámbito geográfico: Panamá
- Divisa: USD
- Costes indirectos: 3.00 %
- Gastos generales: 13.00 %
- Beneficio industrial: 6.00 %
- IVA: 13.00 %

## Q Cubiertas

### QL Claraboyas y tragaluces

#### QLH De baldosas de vidrio moldeado

**QLH010** m² Tragaluz transitable de baldosas de vidrio moldeado.
Formación de tragaluz transitable constituido por baldosas de vidrio moldeado liso, incoloro, 190x190x80 mm, para tráfico peatonal, con juntas perimetrales y juntas entre piezas realizadas con concreto f'c=210 kg/cm² (3000 psi), clase de exposición F0 S0 P0 C0, tamaño máximo del agregado 9,5 mm (3/8" ASTM Nº 8), consistencia blanda, premezclado, y vaciado con bomba, y acero Grado 60 (fy=4200 kg/cm²), con una cuantía aproximada de 13 kg/m² como armadura inferior y superior; construcción y desmontaje del sistema de cimbra. Incluso bandas perimetrales para juntas de dilatación y antideslizamiento y sellado de juntas perimetrales con silicona. Totalmente acabado.
Incluye: Montaje del sistema de cimbra. Replanteo de las piezas. Colocación de las bandas perimetrales. Colocación de las baldosas de vidrio. Colocación de las armaduras con separadores homologados. Humectación de la cimbra. Vaciado y compactación del concreto. Curado del concreto. Sellado de las juntas perimetrales. Desmontaje de la cimbra.
Criterio de medición de proyecto: Superficie medida según documentación gráfica de Proyecto.
Criterio de medición de obra: Se medirá la superficie realmente ejecutada según especificaciones de Proyecto.

| Código | Ud | Descripción | Rendimiento | Precio | Importe |
|---|---|---|---|---|---|
| mt21vmp010e | Ud | Bloque de vidrio liso, incoloro, 190x190x80 mm, para suelos con tráfico peatonal. (material) | 21.000 | 12.64 | 265.44 |
| mt10haf100agc | m³ | Concreto f'c=210 kg/cm² (3000 psi), clase de exposición F0 S0 P0 C0, tamaño máximo del agregado 9,5 mm (3/8" ASTM Nº 8), consistencia blanda, premezclado, según ACI 318. (material) | 0.019 | 130.44 | 2.48 |
| mt07aco110c | kg | Acero en varillas corrugadas, Grado 60 (fy=4200 kg/cm²), de varios diámetros, según ASTM A 615. (material) | 13.000 | 0.90 | 11.70 |
| mt07aco020c | Ud | Separador homologado para vigas. (material) | 4.000 | 0.12 | 0.48 |
| mt50spa052b | m | Tablón de madera de pino, de 20x7,2 cm. (material) | 0.020 | 8.44 | 0.17 |
| mt50spa101 | kg | Clavos de acero. (material) | 0.030 | 2.50 | 0.08 |
| mt50spa081a | Ud | Puntal metálico telescópico, de hasta 3 m de altura. (material) | 0.013 | 25.70 | 0.33 |
| mt15sja025b | Ud | Cartucho de silicona acética monocomponente, antimoho, color transparente, de 310 ml. (material) | 0.500 | 9.38 | 4.69 |
| mt21vva022b | Ud | Material auxiliar para la colocación de baldosas de vidrio moldeado. (material) | 1.000 | 1.32 | 1.32 |
| mq06bhe010 | h | Camión bomba estacionado en obra, para bombeo de concreto. (maquinaria) | 0.001 | 220.59 | 0.22 |
| mo020 | h | Albañil especializado en mampostería. (mano de obra) | 2.193 | 17.17 | 37.65 |
| mo113 | h | Peón de albañilería. (mano de obra) | 1.740 | 10.59 | 18.43 |
| % | % | Herramientas | 2 % | 342.99 | 6.86 |
|  |  | Costes directos |  |  | 349.85 |
