# Cumbrera de teja cerámica

- Propiedad del archivo: CYPE INGENIEROS, S.A.
- Formato: FIEBDC-3/2002
- Ámbito geográfico: Panamá
- Divisa: USD
- Costes indirectos: 3.00 %
- Gastos generales: 13.00 %
- Beneficio industrial: 6.00 %
- IVA: 13.00 %

## Q Cubiertas

### QR Remates

#### QRL Limahoyas, limatesas y cumbreras

**QRL040** m Cumbrera de teja cerámica.
Formación de cumbrera con caballetes cerámicos, color rojo, para tejas curvas, recibidos con mortero de cemento, confeccionado en obra, dosificación 1:6. Incluso solapes.
Incluye: Colocación de las tejas con mortero.
Criterio de medición de proyecto: Longitud medida en verdadera magnitud, según documentación gráfica de Proyecto.
Criterio de medición de obra: Se medirá, en verdadera magnitud, la longitud realmente ejecutada según especificaciones de Proyecto.

| Código | Ud | Descripción | Rendimiento | Precio | Importe |
|---|---|---|---|---|---|
| mt13tac011a | Ud | Caballete cerámico, color rojo, para tejas curvas. (material) | 3.000 | 1.13 | 3.39 |
| mt08aaa010a | m³ | Agua. (material) | 0.006 | 1.97 | 0.01 |
| mt01arg005a | t | Arena de cantera, para mortero preparado en obra. (material) | 0.049 | 23.14 | 1.13 |
| mt08cem000h | kg | Cemento gris en sacos. (material) | 7.500 | 0.19 | 1.43 |
| mq06hor010 | h | Concretera. (maquinaria) | 0.024 | 2.13 | 0.05 |
| mo020 | h | Albañil especializado en mampostería. (mano de obra) | 0.324 | 14.64 | 4.74 |
| mo112 | h | Ayudante de albañilería. (mano de obra) | 0.424 | 9.17 | 3.89 |
| % | % | Herramientas | 2 % | 14.64 | 0.29 |
|  |  | Costes directos |  |  | 14.93 |
