# Enchapado con baldosa de gres porcelánico, de gran formato, serie Metal, modelo Kursal "KERABEN SYSTEMS", acabado Blanco, de 100x50x1,3 cm, colocada mediante el sistema de Fachada Aplacada

- Propiedad del archivo: CYPE INGENIEROS, S.A.
- Formato: FIEBDC-3/2002
- Ámbito geográfico: Panamá
- Costes indirectos: 3.00 %
- Gastos generales: 13.00 %
- Beneficio industrial: 6.00 %
- IVA: 13.00 %

## R Revestimientos

### RC Enchapados y enchapados

#### RCG Cerámicos/Gres

**RCG040** m² Enchapado con baldosa de gres porcelánico, de gran formato, serie Metal, modelo Kursal "KERABEN SYSTEMS", acabado Blanco, de 100x50x1,3 cm, colocada mediante el sistema de Fachada Aplacada.
Suministro y colocación de enchapado con baldosa de gres porcelánico, de gran formato, serie Metal, modelo Kursal "KERABEN SYSTEMS", acabado Blanco, de 100x50x1,3 cm, realizado mediante el sistema de Fachada Aplacada, sobre una superficie maestreada de mortero de cemento (no incluida en este precio). Incluso p/p de adhesivo cementoso, anclajes de seguridad y sellado de juntas de colocación.
Incluye: Aplicación del adhesivo cementoso sobre el soporte. Peinado del adhesivo cementoso sobre el soporte. Realización del doble encolado en el dorso de la baldosa cerámica. Colocación de la baldosa. Fijación del anclaje de seguridad. Correcto posicionamiento y apriete del anclaje de seguridad. Formación de juntas de movimiento. Resolución de puntos singulares. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt12ker020bcm1 | m² | Baldosa de gres porcelánico, de gran formato, serie Metal, modelo Kursal "KERABEN SYSTEMS", acabado Blanco, de 100x50x1,3 cm, incluso p/p de adhesivo cementoso, anclajes de seguridad y sellado de juntas de colocación. (material) | 1.000 | 117.52 | 117.52 |
| op00sie030 |  | Sierra de disco de diamante, para mesa de trabajo, de corte húmedo. | 1.000 | 0.00 | 0.00 |
| mo013 | h | Montador de enchapados cerámicos. (mano de obra) | 1.240 | 10.00 | 12.40 |
| mo079 | h | Principiante de montador de enchapados cerámicos. (mano de obra) | 1.240 | 6.36 | 7.89 |
| % | % | Costes directos complementarios | 2 % | 137.81 | 2.76 |
|  |  | Costes directos |  |  | 140.57 |
