# Remate de peldaño con revestimiento cerámico o de piedra natural, mediante perfil de aluminio natural, de 11 mm de altura, con muescas antideslizantes de 20 mm de ancho, fijado con adhesivo

- Propiedad del archivo: CYPE INGENIEROS, S.A.
- Formato: FIEBDC-3/2002
- Ámbito geográfico: Panamá
- Divisa: USD
- Costes indirectos: 3.00 %
- Gastos generales: 13.00 %
- Beneficio industrial: 6.00 %
- IVA: 13.00 %

## R Revestimientos

### RE Escaleras

#### REA Remates de peldaño

**REA030** m Remate de peldaño con revestimiento cerámico o de piedra natural, mediante perfil de aluminio natural, de 11 mm de altura, con muescas antideslizantes de 20 mm de ancho, fijado con adhesivo.
Formación de remate de peldaño con revestimiento cerámico o de piedra natural, mediante perfil de aluminio natural, de 11 mm de altura, con muescas antideslizantes de 20 mm de ancho. Incluso parte proporcional de limpieza y preparación de la superficie soporte, replanteo y fijación del perfil con adhesivo y resolución de encuentros.
Incluye: Limpieza y preparación de la superficie soporte. Replanteo. Corte, colocación y fijación del perfil. Resolución de encuentros.
Criterio de medición de proyecto: Longitud medida según documentación gráfica de Proyecto.
Criterio de medición de obra: Se medirá la longitud realmente ejecutada según especificaciones de Proyecto.

| Código | Ud | Descripción | Rendimiento | Precio | Importe |
|---|---|---|---|---|---|
| mt18rpe050b | m | Perfil de aluminio natural, de 11 mm de altura, con muescas antideslizantes de 20 mm de ancho, para remate de peldaño con revestimiento cerámico o de piedra natural. (material) | 1.050 | 7.49 | 7.86 |
| mo023 | h | Colocador de pisos. (mano de obra) | 0.060 | 12.93 | 0.78 |
| % | % | Herramientas | 2 % | 8.64 | 0.17 |
|  |  | Costes directos |  |  | 8.81 |
