# Restauración de revestimiento con pintura a la cal Classical "REVETÓN"

- Propiedad del archivo: CYPE INGENIEROS, S.A.
- Formato: FIEBDC-3/2002
- Ámbito geográfico: Panamá
- Costes indirectos: 3.00 %
- Gastos generales: 13.00 %
- Beneficio industrial: 6.00 %
- IVA: 13.00 %

## R Revestimientos

### RF Pinturas en paramentos exteriores

#### RFA A la cal

**RFA030** m² Restauración de revestimiento con pintura a la cal Classical "REVETÓN", color a elegir, aplicada con brocha, rodillo o pistola, mediante mano de fondo (rendimiento 0,1 kg/m²) y mano de acabado (rendimiento 0,1 kg/m²), sobre paramento vertical, revestido previamente con mortero base de cal hidráulica natural Classical "REVETÓN" o mortero bastardo de cal, completamente curado y de absorción homogénea (no incluido en este precio).
Formación de capa de acabado para restauración de revestimiento, con pintura a la cal Classical "REVETÓN", mediante la aplicación de una mano de fondo (rendimiento 0,1 kg/m²), diluida en agua del 20% al 30%, y una mano de acabado de la misma pintura diluida en agua un 20% (rendimiento 0,1 kg/m²), aplicadas ambas con brocha, rodillo o pistola y repaso final con esponja, hasta alcanzar 0,25 µm de espesor medio, color a elegir, acabado liso, opaco y permeable al vapor de agua; sobre paramento vertical, revestido previamente con mortero base de cal hidráulica natural Classical "REVETÓN" o mortero bastardo de cal, completamente curado y de absorción homogénea (no incluido en este precio). Incluso parte proporcional de limpieza y humectación previa del soporte, formación de juntas, rincones, aristas y remates en los encuentros con paramentos, revestimientos u otros elementos recibidos en su superficie.
Incluye: Limpieza y humectación previa de la superficie soporte. Aplicación de la mano de fondo. Aplicación de la mano de acabado.
Criterio de medición de proyecto: Superficie medida según documentación gráfica de Proyecto, con el mismo criterio que el soporte base.
Criterio de medición de obra: Se medirá la superficie realmente ejecutada según especificaciones de Proyecto, con el mismo criterio que el soporte base.

| Código | Ud | Descripción | Rendimiento | Precio | Importe |
|---|---|---|---|---|---|
| mt27pir200b | l | Pintura a la cal, Classical "REVETÓN", a base de cal grasa completamente extinta y reposada, tierras colorantes, carbonato cálcico micronizado y aditivos especiales, muy permeable al vapor de agua, resistente a la contaminación urbana, a los rayos UV y a los gases de la combustión, color a elegir, aplicada con brocha, rodillo o pistola. (material) | 0.200 | 21.86 | 4.37 |
| op00tal020 |  | Taladro con batidora. | 1.000 | 0.00 | 0.00 |
| mo038 | h | Pintor. (mano de obra) | 0.236 | 7.28 | 1.72 |
| % | % | Herramientas | 2 % | 6.09 | 0.12 |
|  |  | Costes directos |  |  | 6.21 |
