# Laca nitrocelulósica de aspecto mate a pulimentar, aplicada en dos manos mediante pistola sobre rejas y barandas

- Propiedad del archivo: CYPE INGENIEROS, S.A.
- Formato: FIEBDC-3/2002
- Ámbito geográfico: Panamá
- Divisa: USD
- Costes indirectos: 3.00 %
- Gastos generales: 13.00 %
- Beneficio industrial: 6.00 %
- IVA: 13.00 %

## R Revestimientos

### RM Pinturas y tratamientos sobre soporte de madera

#### RML Lacas

**RML010** m² Laca nitrocelulósica de aspecto mate a pulimentar, aplicada en dos manos mediante pistola sobre rejas y barandas.
Preparación y pintado de rejas y barandas de madera con laca nitrocelulósica de aspecto mate a pulimentar, mediante la realización de las siguientes operaciones: sellado de nudos; lijado fino de la zona sellada pasado el tiempo de secado; aplicación de una mano de imprimación con un rendimiento de 0,1 kg/m²; plastecido y lijado esmerado pasado el tiempo de secado; y aplicación de dos manos de acabado de laca a pistola con un rendimiento de 0,15 l/m² cada una de ellas. Incluso parte proporcional de limpieza previa del soporte.
Incluye: Preparación y limpieza de la superficie soporte. Aplicación de una mano de imprimación. Plastecido y lijado. Aplicación de dos manos de acabado.
Criterio de medición de proyecto: Superficie medida según documentación gráfica de Proyecto, sin descontar huecos, considerando la superficie que encierran, definida por sus dimensiones máximas, por una sola cara.
Criterio de medición de obra: Se medirá la superficie realmente ejecutada según especificaciones de Proyecto, por una sola cara, considerando la superficie que encierran, definida por sus dimensiones máximas.

| Código | Ud | Descripción | Rendimiento | Precio | Importe |
|---|---|---|---|---|---|
| mt27tma020 | kg | Imprimación poro abierto (fondo). (material) | 0.200 | 7.35 | 1.47 |
| mt27lwa020 | kg | Disolvente especial para lacas. (material) | 0.300 | 3.86 | 1.16 |
| mt27lni010a | l | Laca nitrocelulósica satinada sintética blanca. (material) | 0.300 | 14.73 | 4.42 |
| op00dec010 |  | Decapador. | 1.000 | 0.00 | 0.00 |
| op00tal020 |  | Taladro con batidora. | 1.000 | 0.00 | 0.00 |
| mo038 | h | Pintor. (mano de obra) | 0.397 | 12.93 | 5.13 |
| mo076 | h | Principiante de pintor. (mano de obra) | 0.397 | 8.24 | 3.27 |
| % | % | Herramientas | 2 % | 15.45 | 0.31 |
|  |  | Costes directos |  |  | 15.76 |
