# Laca nitrocelulósica de aspecto brillante, aplicada en dos manos mediante pistola sobre puertas vidrieras, con protector químico insecticida fungicida

- Propiedad del archivo: CYPE INGENIEROS, S.A.
- Formato: FIEBDC-3/2002
- Ámbito geográfico: Panamá
- Divisa: USD
- Costes indirectos: 3.00 %
- Gastos generales: 13.00 %
- Beneficio industrial: 6.00 %
- IVA: 13.00 %

## R Revestimientos

### RM Pinturas y tratamientos sobre soporte de madera

#### RML Lacas

**RML010** m² Laca nitrocelulósica de aspecto brillante, aplicada en dos manos mediante pistola sobre puertas vidrieras, con protector químico insecticida fungicida.
Preparación y pintado de puertas vidrieras de madera con laca nitrocelulósica de aspecto brillante, mediante la realización de las siguientes operaciones: sellado de nudos; lijado fino de la zona sellada pasado el tiempo de secado; aplicación de una mano de protector químico insecticida fungicida con un rendimiento de 0,15 kg/m²; plastecido y lijado esmerado pasado el tiempo de secado; y aplicación de dos manos de acabado de laca a pistola con un rendimiento de 0,125 l/m² cada una de ellas. Incluso parte proporcional de limpieza previa del soporte.
Incluye: Preparación y limpieza de la superficie soporte. Aplicación de una mano de protector químico, insecticida y fungicida. Plastecido y lijado. Aplicación de dos manos de acabado.
Criterio de medición de proyecto: Superficie medida según documentación gráfica de Proyecto, sin descontar huecos, a dos caras, de fuera a fuera de la moldura.
Criterio de medición de obra: Se medirá la superficie realmente ejecutada según especificaciones de Proyecto, por ambas caras, incluyendo las molduras.

| Código | Ud | Descripción | Rendimiento | Precio | Importe |
|---|---|---|---|---|---|
| mt27lwa020 | kg | Disolvente especial para lacas. (material) | 0.300 | 3.86 | 1.16 |
| mt27lni010c | l | Laca nitrocelulósica brillante. (material) | 0.250 | 15.24 | 3.81 |
| mt27prb010 | kg | Protector químico insecticida-fungicida. (material) | 0.150 | 11.23 | 1.68 |
| op00dec010 |  | Decapador. | 1.000 | 0.00 | 0.00 |
| op00tal020 |  | Taladro con batidora. | 1.000 | 0.00 | 0.00 |
| mo038 | h | Pintor. (mano de obra) | 0.476 | 12.93 | 6.15 |
| mo076 | h | Principiante de pintor. (mano de obra) | 0.476 | 8.24 | 3.92 |
| % | % | Herramientas | 2 % | 16.72 | 0.33 |
|  |  | Costes directos |  |  | 17.05 |
