# Pintura plástica en frontones

- Propiedad del archivo: CYPE INGENIEROS, S.A.
- Formato: FIEBDC-3/2002
- Ámbito geográfico: Panamá
- Costes indirectos: 3.00 %
- Gastos generales: 13.00 %
- Beneficio industrial: 6.00 %
- IVA: 13.00 %

## R Revestimientos

### RO Pinturas para uso específico

#### ROD Uso deportivo

**ROD010** m² Pintura plástica en frontones, lavado de la superficie con ácido clorhídrico diluido con un 10% de agua, mano de fondo con pintura autolimpiable a base de resinas de Pliolite y disolventes orgánicos, sin diluir, y dos manos de acabado con pintura plástica para exteriores a base de un copolímero acrílico-vinílico, diluido con un 10% de agua (rendimiento: 0,1111 l/m² cada mano).
Formación de capa de acabado en paramentos verticales, zona de frontis y rebote, en frontones, con pintura plástica, mediante la aplicación de una mano de fondo con pintura autolimpiable a base de resinas de Pliolite y disolventes orgánicos, sin diluir, aplicada preferentemente con brocha para facilitar la penetración, y dos manos de acabado con pintura plástica para exteriores a base de un copolímero acrílico-vinílico, impermeable al agua de lluvia y permeable al vapor de agua, antimoho, color verde, acabado satinado, diluido con un 10% de agua (rendimiento: 0,1111 l/m² cada mano). Incluso parte proporcional de preparación de la capa base mediante lavado de su superficie con una disolución de ácido clorhídrico en agua al 10% y posterior aclarado con agua.
Incluye: Preparación y limpieza de la superficie soporte. Aplicación de la mano de fondo. Aplicación de dos manos de acabado.
Criterio de medición de proyecto: Superficie medida según documentación gráfica de Proyecto, con el mismo criterio que el soporte base.
Criterio de medición de obra: Se medirá la superficie realmente ejecutada según especificaciones de Proyecto, con el mismo criterio que el soporte base.

| Código | Ud | Descripción | Rendimiento | Precio | Importe |
|---|---|---|---|---|---|
| mt27pfj120 | l | Solución de ácido clorhídrico diluido en diez partes de agua. (material) | 0.300 | 6.59 | 1.98 |
| mt27pij100c | l | Pintura autolimpiable a base de resinas de Pliolite y disolventes orgánicos, resistente a la intemperie, agua de lluvia, ambientes marinos y lluvia ácida, color blanco, acabado mate, aplicada con brocha, rodillo o pistola. (material) | 0.180 | 4.55 | 0.82 |
| mt27pij230b | l | Pintura plástica para exterior a base de copolímeros acrílicos puros, de gran flexibilidad y adherencia, impermeable al agua de lluvia y permeable al vapor de agua, resistente a los álcalis, antimoho, color verde, acabado satinado, aplicada con brocha, rodillo o pistola. (material) | 0.222 | 12.29 | 2.73 |
| mq07ple010c | Ud | Alquiler diario de cesta elevadora de brazo articulado de 16 m de altura máxima de trabajo, incluso mantenimiento y seguro de responsabilidad civil. (maquinaria) | 0.011 | 113.61 | 1.25 |
| op00tal020 |  | Taladro con batidora. | 1.000 | 0.00 | 0.00 |
| mo038 | h | Pintor. (mano de obra) | 0.173 | 7.28 | 1.26 |
| mo076 | h | Principiante de pintor. (mano de obra) | 0.173 | 4.59 | 0.79 |
| % | % | Herramientas | 4 % | 8.83 | 0.35 |
|  |  | Costes directos |  |  | 9.18 |
