# Pintura de dos componentes

- Propiedad del archivo: CYPE INGENIEROS, S.A.
- Formato: FIEBDC-3/2002
- Ámbito geográfico: Panamá
- Costes indirectos: 3.00 %
- Gastos generales: 13.00 %
- Beneficio industrial: 6.00 %
- IVA: 13.00 %

## R Revestimientos

### RO Pinturas para uso específico

#### ROO Tratamientos de suelos

**ROO020** m² Pintura de dos componentes, a base de poliuretano alifático y disolvente, de color rojo RAL 3016, acabado mate, aplicada en dos manos, (rendimiento: 0,2 kg/m² cada mano), sobre superficies interiores de concreto o de mortero autonivelante, previa aplicación de 0,3 kg/m² de imprimación de dos componentes, a base de resina epoxi sin disolventes (sin incluir la preparación del soporte).
Suministro y aplicación de pintura sobre superficies interiores de concreto o de mortero autonivelante, mediante la aplicación con rodillo de pelo corto de una primera mano de pintura de dos componentes, a base de poliuretano alifático y disolvente, de color rojo RAL 3016, acabado mate, y una segunda mano del mismo producto, (rendimiento: 0,2 kg/m² cada mano). Incluso parte proporcional de limpieza de la superficie soporte; aplicación de 0,3 kg/m² de imprimación de dos componentes, a base de resina epoxi sin disolventes; y preparación de la mezcla. Sin incluir la preparación del soporte.
Incluye: Limpieza general de la superficie soporte. Aplicación con rodillo de una mano de imprimación. Preparación de la mezcla. Aplicación de dos manos de acabado.
Criterio de medición de proyecto: Superficie medida según documentación gráfica de Proyecto, con el mismo criterio que el soporte base.
Criterio de medición de obra: Se medirá la superficie realmente ejecutada según especificaciones de Proyecto, con el mismo criterio que el soporte base.

| Código | Ud | Descripción | Rendimiento | Precio | Importe |
|---|---|---|---|---|---|
| mt27upx030a | kg | Imprimación de dos componentes, a base de resina epoxi sin disolventes, para incrementar la adherencia de recubrimientos sintéticos sobre superficies de concreto. (material) | 0.300 | 29.94 | 8.98 |
| mt27upx020jb | kg | Pintura de dos componentes, a base de poliuretano alifático y disolvente, de color rojo RAL 3016, acabado mate, aplicada con rodillo de pelo corto. (material) | 0.400 | 21.98 | 8.79 |
| op00tal020 |  | Taladro con batidora. | 1.000 | 0.00 | 0.00 |
| mo037 | h | Pintor. (mano de obra) | 0.144 | 9.67 | 1.39 |
| mo074 | h | Principiante de pintor. (mano de obra) | 0.144 | 6.36 | 0.92 |
| % | % | Costes directos complementarios | 2 % | 20.08 | 0.40 |
|  |  | Costes directos |  |  | 20.48 |
