# Base para pavimento de arena de machaqueo de 0 a 5 mm de diámetro, en capa de 2 cm de espesor

- Propiedad del archivo: CYPE INGENIEROS, S.A.
- Formato: FIEBDC-3/2002
- Ámbito geográfico: Panamá
- Costes indirectos: 3.00 %
- Gastos generales: 13.00 %
- Beneficio industrial: 6.00 %
- IVA: 13.00 %

## R Revestimientos y trasdosados

### RS Suelos y pavimentos

#### RSB Bases de pavimentación y grandes recrecidos

**RSB005** m² Base para pavimento de arena de machaqueo de 0 a 5 mm de diámetro, en capa de 2 cm de espesor.
Formación de base para pavimento de arena de machaqueo de 0 a 5 mm de diámetro, en capa de 2 cm de espesor, preparada para su posterior uso como soporte de pavimento.
Incluye: Limpieza y preparación del soporte. Replanteo de niveles y colocación de maestras. Extendido del agregado. Regularización de la capa de agregado, pasando una regla sobre las maestras.
Criterio de medición de proyecto: Superficie medida según documentación gráfica de Proyecto.
Criterio de medición de obra: Se medirá la superficie realmente ejecutada según especificaciones de Proyecto, sin deducir la superficie ocupada por las columnas situados dentro de su perímetro.

| Código | Ud | Descripción | Rendimiento | Precio | Importe |
|---|---|---|---|---|---|
| mt01arp040c | m³ | Arena caliza seleccionada de machaqueo, de 0 a 5 mm de diámetro. (material) | 0.020 | 22.94 | 0.46 |
| mo111 | h | Peón de albañilería. (mano de obra) | 0.060 | 6.11 | 0.37 |
| % | % | Costes directos complementarios | 2 % | 0.83 | 0.02 |
|  |  | Costes directos |  |  | 0.85 |
