# Losa sobre relleno seca

- Propiedad del archivo: CYPE INGENIEROS, S.A.
- Formato: FIEBDC-3/2002
- Ámbito geográfico: Panamá
- Costes indirectos: 3.00 %
- Gastos generales: 13.00 %
- Beneficio industrial: 6.00 %
- IVA: 13.00 %

## R Revestimientos

### RS Pisos

#### RSB Bases de pavimento y grandes recrecidos

**RSB050** m² Losa sobre relleno seca, sistema Placo Force Floor Plus "PLACO" formada por placa de losa sobre relleno seca, Losa sobre relleno Rigidur 20 "PLACO", de 20 mm de espesor y lámina de yeso reforzada con fibras GF-C1-I-W2 / - 1200 / 2400 / 12,5 / borde cuadrado, Rigidur H 13 BC "PLACO".
Suministro y colocación de losa sobre relleno seca, sistema Placo Force Floor Plus "PLACO", sobre losa de concreto debidamente nivelado (no incluido en este precio), formada por placa de losa sobre relleno seca, Losa sobre relleno Rigidur 20 "PLACO", de 20 mm de espesor, con bordes machihembrados compuesta por dos láminas de yeso reforzadas con fibras, pegadas en fábrica, de 10 mm, apoyada sobre barrera de vapor formada por film de polietileno de 0,2 mm de espesor y aislamiento térmico y acústico formado por panel rígido de lana mineral, de 20 mm de espesor, previamente extendidos sobre la losa y unidos sus bordes entre sí mediante adhesivo y posterior atornillado, y lámina de yeso reforzada con fibras GF-C1-I-W2 / - 1200 / 2400 / 12,5 / borde cuadrado, Rigidur H 13 BC "PLACO", unida a la placa de losa sobre relleno seca con adhesivo y posterior atornillado. Incluso parte proporcional de banda perimetral, adhesivo y tornillería.
Incluye: Colocación del film de polietileno. Colocación de la banda perimetral. Colocación del aislamiento. Colocación de las placas.
Criterio de medición de proyecto: Superficie medida según documentación gráfica de Proyecto.
Criterio de medición de obra: Se medirá la superficie realmente ejecutada según especificaciones de Proyecto, sin deducir la superficie ocupada por las columnas situados dentro de su perímetro.

| Código | Ud | Descripción | Rendimiento | Precio | Importe |
|---|---|---|---|---|---|
| mt18mva080 | m² | Film de polietileno de 0,2 mm de espesor, para uso como barrera de vapor. (material) | 1.100 | 0.40 | 0.44 |
| mt12plj020a | m | Banda estanca, Banda 45 "PLACO", de espuma de células cerradas con una cara autoadhesiva, para la estanqueidad y aislamiento de la base de los paredes interiores. (material) | 1.100 | 0.50 | 0.55 |
| mt16lra012a | m² | Panel rígido de lana mineral, no revestido, de 20 mm de espesor, resistencia térmica 0,45 m²K/W, conductividad térmica 0,041 W/(mK), densidad 90 kg/m³, calor específico 840 J/kgK y factor de resistencia a la difusión del vapor de agua 1,3. (material) | 1.500 | 7.03 | 10.55 |
| mt12pss010a | m² | Placa de losa sobre relleno seca, Losa sobre relleno Rigidur 20 "PLACO", de 20 mm de espesor, con bordes machihembrados compuesta por dos láminas de yeso reforzadas con fibras, pegadas en fábrica, de 10 mm. (material) | 1.050 | 39.72 | 41.71 |
| mt12pss020 | kg | Adhesivo, Rigidur Nature Line Suelo "PLACO", para tratamiento de juntas. (material) | 0.090 | 20.89 | 1.88 |
| mt12plt050b | Ud | Tornillo autorroscante Rigidur 30 "PLACO", con cabeza de trompeta, de 30 mm de longitud. (material) | 18.000 | 0.03 | 0.54 |
| mt12plk015a | m² | Lámina de yeso reforzada con fibras GF-C1-I-W2 / - 1200 / 2400 / 12,5 / borde cuadrado, Rigidur H 13 BC "PLACO". (material) | 1.050 | 21.50 | 22.58 |
| op00ato010 |  | Atornillador. | 1.000 | 0.00 | 0.00 |
| op00tal010 |  | Taladro. | 1.000 | 0.00 | 0.00 |
| op00sie010 |  | Sierra de calar. | 1.000 | 0.00 | 0.00 |
| mo053 | h | Montador de prefabricados interiores. (mano de obra) | 0.544 | 7.09 | 3.86 |
| mo100 | h | Principiante de montador de prefabricados interiores. (mano de obra) | 0.544 | 4.33 | 2.36 |
| % | % | Costes directos complementarios | 2 % | 84.47 | 1.69 |
|  |  | Costes directos |  |  | 86.16 |
