# Soporte de pavimento flotante formado por anillo de cimbra de poliestireno

- Propiedad del archivo: CYPE INGENIEROS, S.A.
- Formato: FIEBDC-3/2002
- Ámbito geográfico: Panamá
- Divisa: USD
- Costes indirectos: 3.00 %
- Gastos generales: 13.00 %
- Beneficio industrial: 6.00 %
- IVA: 13.00 %

## R Revestimientos

### RS Pisos

#### RSE Técnicos

**RSE210** Ud Soporte de pavimento flotante formado por anillo de cimbra de poliestireno, de 25 mm de altura, sobre lámina drenante, para el posterior relleno con mortero y colocación del piso (no incluido en este precio).
Soporte de pavimento flotante formado por anillo de cimbra de poliestireno, de 25 mm de altura y 240 mm de diámetro, sobre lámina drenante, para el posterior relleno con mortero y colocación del piso (no incluido en este precio). Incluso parte proporcional de replanteo.
Incluye: Replanteo. Colocación del soporte.
Criterio de medición de proyecto: Número de unidades previstas, según documentación gráfica de Proyecto.
Criterio de medición de obra: Se medirá el número de unidades realmente ejecutadas según especificaciones de Proyecto.

| Código | Ud | Descripción | Rendimiento | Precio | Importe |
|---|---|---|---|---|---|
| mt18jrs700a | Ud | Soporte de pavimento flotante formado por anillo de cimbra de poliestireno, de 25 mm de altura y 240 mm de diámetro, para rellenar con mortero. (material) | 1.000 | 1.60 | 1.60 |
| mo011 | h | Montador. (mano de obra) | 0.122 | 13.32 | 1.63 |
| mo080 | h | Principiante de montador. (mano de obra) | 0.122 | 8.24 | 1.01 |
| % | % | Herramientas | 2 % | 4.24 | 0.08 |
|  |  | Costes directos |  |  | 4.32 |
