# Granallado mecánico de suelo de concreto

- Propiedad del archivo: CYPE INGENIEROS, S.A.
- Formato: FIEBDC-3/2002
- Ámbito geográfico: Panamá
- Divisa: USD
- Costes indirectos: 3.00 %
- Gastos generales: 13.00 %
- Beneficio industrial: 6.00 %
- IVA: 13.00 %

## R Revestimientos

### RS Pisos

#### RSK Preparación de la superficie

**RSK051** m² Granallado mecánico de suelo de concreto.
Preparación de suelo de concreto mediante granallado mecánico, obteniendo una rugosidad de aproximadamente 2 mm, eliminando las capas antiguas, lechadas superficiales, pinturas o cualquier otro tipo de grasa o suciedad, e incrementando la porosidad superficial del concreto, para la posterior aplicación de un revestimiento (no incluido en este precio). Incluso limpieza y recogida del polvo y de los restos generados mediante aspirado mecánico, acopio, retirada y carga sobre camión o contenedor.
Incluye: Granallado mecánico del concreto. Limpieza de la superficie soporte. Retirada y acopio de los restos generados. Carga de los restos generados sobre camión o contenedor.
Criterio de medición de proyecto: Superficie medida según documentación gráfica de Proyecto.
Criterio de medición de obra: Se medirá la superficie realmente ejecutada según especificaciones de Proyecto, sin deducir la superficie ocupada por las columnas situados dentro de su perímetro.

| Código | Ud | Descripción | Rendimiento | Precio | Importe |
|---|---|---|---|---|---|
| mq06aca020 | h | Equipo de granallado para pavimento de concreto, con sistema de aspiración. (maquinaria) | 0.139 | 12.17 | 1.69 |
| mq08gel010k | h | Grupo electrógeno insonorizado, trifásico, de 45 kVA de potencia. (maquinaria) | 0.139 | 6.24 | 0.87 |
| mo020 | h | Albañil especializado en mampostería. (mano de obra) | 0.145 | 17.17 | 2.49 |
| mo112 | h | Ayudante de albañilería. (mano de obra) | 0.145 | 10.77 | 1.56 |
| mo113 | h | Peón de albañilería. (mano de obra) | 0.073 | 10.59 | 0.77 |
| % | % | Herramientas | 2 % | 7.38 | 0.15 |
|  |  | Costes directos |  |  | 7.53 |
