# Abrillantado mecánico en obra de piso interior de mármol

- Propiedad del archivo: CYPE INGENIEROS, S.A.
- Formato: FIEBDC-3/2002
- Ámbito geográfico: Panamá
- Divisa: USD
- Costes indirectos: 3.00 %
- Gastos generales: 13.00 %
- Beneficio industrial: 6.00 %
- IVA: 13.00 %

## R Revestimientos

### RS Pisos

#### RSP De piedra natural

**RSP030** m² Abrillantado mecánico en obra de piso interior de mármol.
Abrillantado mecánico en obra de piso interior de mármol, con muelas de 400 o superior, previa aplicación de líquido cristalizador.
Incluye: Abrillantado. Repaso de los rincones de difícil acceso.
Criterio de medición de proyecto: Superficie medida según documentación gráfica de Proyecto.
Criterio de medición de obra: Se medirá la superficie realmente ejecutada según especificaciones de Proyecto.

| Código | Ud | Descripción | Rendimiento | Precio | Importe |
|---|---|---|---|---|---|
| mt18tsm110a | l | Líquido cristalizador, de color blanco, con pH de 2,5, para tratamiento superficial de cristalizado y abrillantado, en pisos de piedra natural o de terrazo. (material) | 0.125 | 28.77 | 3.60 |
| mq08war155 | h | Abrillantadora para el cristalizado o el abrillantado de pisos de piedra natural o de terrazo, compuesta por plato de lana de acero o esponja sintética. (maquinaria) | 0.176 | 2.41 | 0.42 |
| op00lij010 |  | Lijadora-pulidora. | 1.000 | 0.00 | 0.00 |
| mo037 | h | Pulidor de pisos. (mano de obra) | 0.184 | 12.93 | 2.38 |
| % | % | Herramientas | 2 % | 6.40 | 0.13 |
|  |  | Costes directos |  |  | 6.53 |
