# Encerado de piso de cerámica poroso ubicado en el exterior, mediante la aplicación de una mano de cera microcristalina

- Propiedad del archivo: CYPE INGENIEROS, S.A.
- Formato: FIEBDC-3/2002
- Ámbito geográfico: Panamá
- Divisa: USD
- Costes indirectos: 3.00 %
- Gastos generales: 13.00 %
- Beneficio industrial: 6.00 %
- IVA: 13.00 %

## R Revestimientos

### RS Pisos

#### RSY Reparaciones

**RSY021** m² Encerado de piso de cerámica poroso ubicado en el exterior, mediante la aplicación de una mano de cera microcristalina.
Encerado de piso de cerámica poroso ubicado en el exterior, mediante la aplicación de una mano de cera microcristalina, según las instrucciones y dosificaciones recomendadas por el fabricante, para la protección de la superficie cerámica, evitando la aparición de salitre e incrustaciones. Incluso parte proporcional de limpieza previa del piso, con eliminación de partículas sueltas, sin incluir la limpieza de manchas de grasa, eflorescencias salinas e incrustaciones.
Incluye: Limpieza. Encerado del piso.
Criterio de medición de proyecto: Superficie medida según documentación gráfica de Proyecto.
Criterio de medición de obra: Se medirá la superficie realmente ejecutada según especificaciones de Proyecto.

| Código | Ud | Descripción | Rendimiento | Precio | Importe |
|---|---|---|---|---|---|
| mt08lim090c | kg | Cera microcristalina, obtenida a partir del proceso de refinado del petróleo, para encerado de suelos. (material) | 0.150 | 11.97 | 1.80 |
| mo112 | h | Ayudante de albañilería. (mano de obra) | 0.091 | 8.05 | 0.73 |
| mo113 | h | Peón de albañilería. (mano de obra) | 0.061 | 7.91 | 0.48 |
| % | % | Herramientas | 2 % | 3.01 | 0.06 |
|  |  | Costes directos |  |  | 3.07 |
