# Contrahuella para cielo raso continuo de láminas de escayola

- Propiedad del archivo: CYPE INGENIEROS, S.A.
- Formato: FIEBDC-3/2002
- Ámbito geográfico: Panamá
- Divisa: USD
- Costes indirectos: 3.00 %
- Gastos generales: 13.00 %
- Beneficio industrial: 6.00 %
- IVA: 13.00 %

## R Revestimientos

### RT Cielos rasos en interiores

#### RTA Continuos, de láminas de escayola

**RTA020** m Contrahuella para cielo raso continuo de láminas de escayola.
Formación de contrahuella vertical en cambio de nivel de cielo raso continuo, mediante láminas de escayola con nervaduras y acabado liso recibidas con pasta de escayola, para cerrar un espacio de 20 cm de altura.
Incluye: Replanteo y trazado en los paramentos de la situación del contrahuella. Presentación y corte de las piezas. Humectación de la base de fijación. Extendido de la pasta de agarre. Colocación y rejuntado de las piezas. Repasos de encuentros entre piezas, esquinas y rincones.
Criterio de medición de proyecto: Longitud medida según documentación gráfica de Proyecto.
Criterio de medición de obra: Se medirá la longitud realmente ejecutada según especificaciones de Proyecto.

| Código | Ud | Descripción | Rendimiento | Precio | Importe |
|---|---|---|---|---|---|
| mt09pes010 | m³ | Pasta de escayola. (material) | 0.004 | 206.70 | 0.83 |
| mt12fpe010b | m² | Lámina de escayola con nervaduras, de 100x60 cm y de 8 mm de espesor (20 mm de espesor total, incluyendo las nervaduras), con canto recto y acabado liso, sin revestir, para cielos rasos. (material) | 0.220 | 4.33 | 0.95 |
| mo035 | h | Enlucidor enlucidor escayolista. (mano de obra) | 0.413 | 17.17 | 7.09 |
| mo117 | h | Ayudante de enlucidor escayolista. (mano de obra) | 0.413 | 10.59 | 4.37 |
| % | % | Herramientas | 2 % | 13.24 | 0.26 |
|  |  | Costes directos |  |  | 13.50 |
