# Formación de encuentro entre el cielo raso continuo de láminas de escayola y el paramento vertical

- Propiedad del archivo: CYPE INGENIEROS, S.A.
- Formato: FIEBDC-3/2002
- Ámbito geográfico: Panamá
- Divisa: USD
- Costes indirectos: 3.00 %
- Gastos generales: 13.00 %
- Beneficio industrial: 6.00 %
- IVA: 13.00 %

## R Revestimientos

### RT Cielos rasos

#### RTA Continuos, de láminas de escayola

**RTA022** m Formación de encuentro entre el cielo raso continuo de láminas de escayola y el paramento vertical, mediante la fijación al paramento de moldura prefabricada de escayola de 4x6 cm, para apoyo perimetral de las placas; dejando una separación mínima de 5 mm entre las placas y el paramento. Incluso cola para escayola para la fijación de las piezas.
Formación de encuentro entre el cielo raso continuo de láminas de escayola y el paramento vertical, mediante la fijación al paramento de moldura prefabricada de escayola de 4x6 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.150 | 0.40 | 0.06 |
| mt12fre010ae | m | Moldura de escayola, de 4x6 cm, para solución perimetral de cielo raso. (material) | 1.100 | 2.21 | 2.43 |
| mo035 | h | Enlucidor enlucidor escayolista. (mano de obra) | 0.147 | 12.93 | 1.90 |
| mo117 | h | Ayudante de enlucidor escayolista. (mano de obra) | 0.147 | 7.91 | 1.16 |
| % | % | Herramientas | 2 % | 5.55 | 0.11 |
|  |  | Costes directos |  |  | 5.66 |
