# Formación de encuentro entre el cielo raso continuo de láminas de escayola y el paramento vertical

- Propiedad del archivo: CYPE INGENIEROS, S.A.
- Formato: FIEBDC-3/2002
- Ámbito geográfico: Panamá
- Divisa: USD
- Costes indirectos: 3.00 %
- Gastos generales: 13.00 %
- Beneficio industrial: 6.00 %
- IVA: 13.00 %

## R Revestimientos

### RT Cielos rasos

#### RTA Continuos, de láminas de escayola

**RTA022** m Formación de encuentro entre el cielo raso continuo de láminas de escayola y el paramento vertical, mediante la formación de junta elástica perimetral con banda de poliestireno, a la que se adosará la lámina de escayola, y posterior recubrimiento con cinta de papel; dejando una separación mínima de 5 mm entre las placas y el paramento. Incluso banda de poliestireno, pasta de escayola para el relleno de las juntas y cinta de papel.
Formación de encuentro entre el cielo raso continuo de láminas de escayola y el paramento vertical, mediante la formación de junta elástica perimetral con banda de poliestireno, a la que se adosará la lámina de escayola, y posterior recubrimiento con cinta de papel; dejando una separación mínima de 5 mm entre las placas y el paramento. Incluso banda de poliestireno, pasta de escayola para el relleno de las juntas y cinta de papel.
Incluye: Replanteo y trazado en el paramento. Colocación de la banda de poliestireno. Recubrimiento con cinta de papel.
Criterio de medición de proyecto: Longitud medida según documentación gráfica de Proyecto.
Criterio de medición de obra: Se medirá la longitud realmente ejecutada según especificaciones de Proyecto.

| Código | Ud | Descripción | Rendimiento | Precio | Importe |
|---|---|---|---|---|---|
| mt27wav030 | m | Cinta de papel de 5 cm de anchura. (material) | 1.000 | 0.11 | 0.11 |
| mt16pea020b | m² | Panel rígido de poliestireno expandido, mecanizado lateral recto, de 20 mm de espesor, resistencia térmica 0,55 m²K/W, conductividad térmica 0,036 W/(mK), para junta de dilatación. (material) | 0.020 | 1.89 | 0.04 |
| mt09pes010 | m³ | Pasta de escayola. (material) | 0.001 | 143.44 | 0.14 |
| mo035 | h | Enlucidor enlucidor escayolista. (mano de obra) | 0.321 | 12.93 | 4.15 |
| mo117 | h | Ayudante de enlucidor escayolista. (mano de obra) | 0.321 | 7.91 | 2.54 |
| % | % | Herramientas | 2 % | 6.98 | 0.14 |
|  |  | Costes directos |  |  | 7.12 |
