# Contrahuella para cielo raso suspendido de láminas de escayola

- Propiedad del archivo: CYPE INGENIEROS, S.A.
- Formato: FIEBDC-3/2002
- Ámbito geográfico: Panamá
- Divisa: USD
- Costes indirectos: 3.00 %
- Gastos generales: 13.00 %
- Beneficio industrial: 6.00 %
- IVA: 13.00 %

## R Revestimientos

### RT Cielos rasos en interiores

#### RTB Registrables, de láminas de escayola

**RTB020** m Contrahuella para cielo raso suspendido de láminas de escayola.
Formación de contrahuella vertical en cambio de nivel de cielo raso suspendido, mediante láminas de escayola con nervaduras y acabado liso sobre perfiles metálicos, para cerrar un espacio de 20 cm de altura. Incluso fijaciones para el anclaje de los perfiles y pasta de escayola.
Incluye: Replanteo y trazado en los paramentos de la situación del contrahuella. Presentación y corte de las piezas. Humectación de la base de fijación. Montaje de los perfiles. Colocación y rejuntado de las piezas. Repasos de encuentros entre piezas, esquinas y rincones.
Criterio de medición de proyecto: Longitud medida según documentación gráfica de Proyecto.
Criterio de medición de obra: Se medirá la longitud realmente ejecutada según especificaciones de Proyecto.

| Código | Ud | Descripción | Rendimiento | Precio | Importe |
|---|---|---|---|---|---|
| mt12fpe010b | m² | Lámina de escayola con nervaduras, de 100x60 cm y de 8 mm de espesor (20 mm de espesor total, incluyendo las nervaduras), con canto recto y acabado liso, sin revestir, para cielos rasos. (material) | 0.224 | 4.33 | 0.97 |
| mt09pes010 | m³ | Pasta de escayola. (material) | 0.002 | 206.70 | 0.41 |
| mt12psg225 | m | Perfil de acero galvanizado, para la sustentación de contrahuella en cielos rasos suspendidos. (material) | 2.100 | 3.08 | 6.47 |
| mt12psg230 | Ud | Horquilla de acero galvanizado. (material) | 0.550 | 0.96 | 0.53 |
| mt12psg231 | Ud | Pieza de empalme. (material) | 0.550 | 1.21 | 0.67 |
| op00ato010 |  | Atornillador. | 1.000 | 0.00 | 0.00 |
| mo035 | h | Enlucidor enlucidor escayolista. (mano de obra) | 0.590 | 17.17 | 10.13 |
| mo117 | h | Ayudante de enlucidor escayolista. (mano de obra) | 0.590 | 10.59 | 6.25 |
| % | % | Herramientas | 2 % | 25.43 | 0.51 |
|  |  | Costes directos |  |  | 25.94 |
