# Cielo raso suspendido

- Propiedad del archivo: CYPE INGENIEROS, S.A.
- Formato: FIEBDC-3/2002
- Ámbito geográfico: Panamá
- Costes indirectos: 3.00 %
- Gastos generales: 13.00 %
- Beneficio industrial: 6.00 %
- IVA: 13.00 %

## R Revestimientos

### RT Cielos rasos

#### RTD Registrables, de láminas de yeso

**RTD020** m² Cielo raso suspendido, situado a una altura mayor o igual a 4 m, acústico formado por placas perforadas de yeso laminado, con borde para perfilería semioculta, de 600x600x12,5 mm, con perfilería semioculta.
Suministro y montaje de cielo raso suspendido, situado a una altura mayor o igual a 4 m, acústico constituido por láminas de yeso placas perforadas de yeso laminado, con borde para perfilería semioculta, de 600x600x12,5 mm, suspendidas de la losa mediante perfilería semioculta, comprendiendo perfiles primarios, secundarios y angulares de remate fijados al techo mediante varillas y cuelgues. Incluso parte proporcional de accesorios de fijación, completamente instalado.
Incluye: Replanteo de los ejes de la trama modular. Nivelación y colocación de los perfiles angulares. Replanteo de los perfiles primarios de la trama. Señalización de los puntos de anclaje a la losa. Nivelación y suspensión de los perfiles primarios y secundarios de la trama. Colocación de las placas.
Criterio de medición de proyecto: Superficie medida entre paramentos, según documentación gráfica de Proyecto, sin descontar huecos para instalaciones.
Criterio de medición de obra: Se medirá la superficie realmente ejecutada según especificaciones de Proyecto, sin descontar huecos para instalaciones.

| Código | Ud | Descripción | Rendimiento | Precio | Importe |
|---|---|---|---|---|---|
| mt12psg220 | Ud | Fijación compuesta por taco y tornillo 5x27. (material) | 0.840 | 0.09 | 0.08 |
| mt12psg190 | Ud | Varilla de cuelgue. (material) | 0.840 | 1.30 | 1.09 |
| mt12psg210a | Ud | Cuelgue para cielos rasos suspendidos. (material) | 0.840 | 1.06 | 0.89 |
| mt12psg210b | Ud | Seguro para la fijación del cuelgue, en cielos rasos suspendidos. (material) | 0.840 | 0.17 | 0.14 |
| mt12psg210c | Ud | Conexión superior para fijar la varilla al cuelgue, en cielos rasos suspendidos. (material) | 0.840 | 1.30 | 1.09 |
| mt12psg200a | m | Perfil primario 24x38x3700 mm, de acero galvanizado. (material) | 0.840 | 1.20 | 1.01 |
| mt12psg200b | m | Perfil secundario 24x32x600 mm, de acero galvanizado. (material) | 0.840 | 1.20 | 1.01 |
| mt12psg200c | m | Perfil secundario 24x32x1200 mm, de acero galvanizado. (material) | 1.670 | 1.20 | 2.00 |
| mt12psg200d | m | Perfil angular 25x25x3000 mm, de acero galvanizado. (material) | 0.400 | 1.00 | 0.40 |
| mt12psg025f | m² | Placa perforada de yeso laminado, con borde para perfilería semioculta, de 600x600x12,5 mm, para techos registrables. (material) | 1.050 | 32.54 | 34.17 |
| op00fre010 |  | Fresadora. | 1.000 | 0.00 | 0.00 |
| op00ato010 |  | Atornillador. | 1.000 | 0.00 | 0.00 |
| mo015 | h | Montador de cielos rasos. (mano de obra) | 0.311 | 7.09 | 2.20 |
| mo082 | h | Principiante de montador de cielos rasos. (mano de obra) | 0.311 | 4.33 | 1.35 |
| % | % | Costes directos complementarios | 2 % | 45.43 | 0.91 |
|  |  | Costes directos |  |  | 46.34 |
