# Cielo raso suspendido suspendido

- Propiedad del archivo: CYPE INGENIEROS, S.A.
- Formato: FIEBDC-3/2002
- Ámbito geográfico: Panamá
- Divisa: USD
- Costes indirectos: 3.00 %
- Gastos generales: 13.00 %
- Beneficio industrial: 6.00 %
- IVA: 13.00 %

## R Revestimientos

### RT Cielos rasos

#### RTM De madera

**RTM030** m² Cielo raso suspendido suspendido, situado a una altura menor de 4 m, de paneles perforados autoportantes, de MDF con una lámina de melamina con recubrimiento ignífugo en la cara vista, modelo Cree, color arce "BUTECH" "PORCELANOSA GRUPO", de 600x600 mm y 12 mm de espesor, suspendidos de la losa mediante perfilería metálica vista, de 24 mm de anchura, comprendiendo perfiles primarios, secundarios y angulares de remate, prelacados en color acero, fijados al techo mediante varillas y cuelgues.
Cielo raso suspendido suspendido, situado a una altura menor de 4 m, constituido por paneles perforados autoportantes, de MDF con una lámina de melamina con recubrimiento ignífugo en la cara vista, modelo Cree, color arce "BUTECH" "PORCELANOSA GRUPO", de 600x600 mm y 12 mm de espesor, resistencia térmica 0,06 m²K/W, conductividad térmica 0,2 W/(mK), suspendidos de la losa mediante perfilería metálica vista, de 24 mm de anchura, comprendiendo perfiles primarios, secundarios y angulares de remate, prelacados en color acero, fijados al techo mediante varillas y cuelgues.
Incluye: Trazado en los muros del nivel del cielo raso. Nivelación y colocación de los perfiles angulares. Replanteo de los perfiles primarios de la trama. Señalización de los puntos de anclaje a la losa. Nivelación y suspensión de los perfiles primarios y secundarios de la trama. Corte de los paneles. Colocación de los paneles.
Criterio de medición de proyecto: Superficie medida entre paramentos, según documentación gráfica de Proyecto, sin descontar huecos para instalaciones.
Criterio de medición de obra: Se medirá la superficie realmente ejecutada según especificaciones de Proyecto, sin descontar huecos para instalaciones.
Criterio de valoración económica: El precio incluye la resolución de encuentros y puntos singulares.

| Código | Ud | Descripción | Rendimiento | Precio | Importe |
|---|---|---|---|---|---|
| mt12plb010aa | m² | Cielo raso formado por paneles perforados autoportantes, de MDF con una lámina de melamina con recubrimiento ignífugo en la cara vista, imitación madera, modelo Cree "BUTECH" "PORCELANOSA GRUPO", de 600x600 mm y 12 mm de espesor, con un velo de fibra de vidrio adherido a la cara interna del panel, como corrector acústico y filtro de partículas, resistencia térmica 0,06 m²K/W, conductividad térmica 0,2 W/(mK), densidad 2300 kg/m³, factor de resistencia a la difusión del vapor de agua 20 y Euroclase B-s2, d0 de reacción al fuego; incluso sistema de perfilería metálica vista con acabado prelacado en color acero y varillas de sujeción. (material) | 1.020 | 144.08 | 146.96 |
| mo015 | h | Montador de cielos rasos. (mano de obra) | 0.214 | 13.32 | 2.85 |
| mo082 | h | Principiante de montador de cielos rasos. (mano de obra) | 0.214 | 8.24 | 1.76 |
| % | % | Herramientas | 2 % | 151.57 | 3.03 |
|  |  | Costes directos |  |  | 154.60 |
