# Friso de escayola, para solución perimetral de techo

- Propiedad del archivo: CYPE INGENIEROS, S.A.
- Formato: FIEBDC-3/2002
- Ámbito geográfico: Panamá
- Divisa: USD
- Costes indirectos: 3.00 %
- Gastos generales: 13.00 %
- Beneficio industrial: 6.00 %
- IVA: 13.00 %

## R Revestimientos

### RT Cielos rasos en interiores

#### RTP Prefabricados de escayola

**RTP060** m Friso de escayola, para solución perimetral de techo.
Friso de escayola, de 7,5x9x120 cm, para solución perimetral de techo, recibido con cola para escayola. Incluso accesorios de fijación.
Incluye: Replanteo y trazado en los paramentos de la situación del friso. Presentación y corte de las piezas. Humectación de la base de fijación. Extendido de la cola. Colocación y rejuntado de las piezas. Repasos de encuentros entre piezas, esquinas y rincones.
Criterio de medición de proyecto: Longitud medida según documentación gráfica de Proyecto.
Criterio de medición de obra: Se medirá la longitud realmente ejecutada según especificaciones de Proyecto.

| Código | Ud | Descripción | Rendimiento | Precio | Importe |
|---|---|---|---|---|---|
| mt12rea110aa | m | Friso de escayola, de 7,5x9x120 cm. (material) | 1.050 | 7.55 | 7.93 |
| mt09eyc030 | kg | Cola para escayola. (material) | 0.360 | 0.42 | 0.15 |
| mo035 | h | Enlucidor enlucidor escayolista. (mano de obra) | 0.212 | 17.17 | 3.64 |
| % | % | Herramientas | 2 % | 11.72 | 0.23 |
|  |  | Costes directos |  |  | 11.95 |
