# Reparación de fisura exterior mediante el sellado con masilla elástica con fibras, previa preparación de la fisura

- Propiedad del archivo: CYPE INGENIEROS, S.A.
- Formato: FIEBDC-3/2002
- Ámbito geográfico: Panamá
- Costes indirectos: 3.00 %
- Gastos generales: 13.00 %
- Beneficio industrial: 6.00 %
- IVA: 13.00 %

## R Revestimientos

### RY Preparación y reparación de superficies

#### RYY Reparación de paramentos

**RYY015** m Reparación de fisura exterior mediante el sellado con masilla elástica con fibras, previa preparación de la fisura.
Reparación de fisura exterior mediante el sellado con masilla elástica con fibras. Incluso p/p de apertura de la fisura en forma de V mediante el picado de los bordes con palaustre y limpieza en seco con cepillo de púas de acero.
Incluye: Preparación de la fisura. Aplicación de la masilla.
Criterio de medición de proyecto: Longitud medida según documentación gráfica de Proyecto.
Criterio de medición de obra: Se medirá la longitud realmente ejecutada según especificaciones de Proyecto.

| Código | Ud | Descripción | Rendimiento | Precio | Importe |
|---|---|---|---|---|---|
| mt15rer630a | kg | Masilla elástica con fibras a base de polímeros especiales en emulsión acuosa y agregados seleccionados. (material) | 0.150 | 17.46 | 2.62 |
| mo037 | h | Pintor. (mano de obra) | 0.167 | 9.67 | 1.61 |
| mo074 | h | Principiante de pintor. (mano de obra) | 0.167 | 6.36 | 1.06 |
| % | % | Costes directos complementarios | 2 % | 5.29 | 0.11 |
|  |  | Costes directos |  |  | 5.40 |
