# Registro de bañera, de 210x260 mm

- Propiedad del archivo: CYPE INGENIEROS, S.A.
- Formato: FIEBDC-3/2002
- Ámbito geográfico: Panamá
- Costes indirectos: 3.00 %
- Gastos generales: 13.00 %
- Beneficio industrial: 6.00 %
- IVA: 13.00 %

## S Señalización y equipamiento

### SM Baños

#### SMS Artefactos sanitarios

**SMS020** Ud Registro de bañera, de 210x260 mm.
Suministro y colocación de registro de bañera, de 210x260 mm, formado por marco y tapa, sobre el muro divisorio de apoyo de la bañera. Incluso material adhesivo para fijación del marco del registro a la abertura. Totalmente montado y preparado para recibir el revestimiento correspondiente (no incluido en este precio).
Incluye: Replanteo. Fijación del marco. Colocación del registro.
Criterio de medición de proyecto: Número de unidades previstas, según documentación gráfica de Proyecto.
Criterio de medición de obra: Se medirá el número de unidades realmente colocadas según especificaciones de Proyecto.

| Código | Ud | Descripción | Rendimiento | Precio | Importe |
|---|---|---|---|---|---|
| mt30rbj020a | Ud | Registro de bañera, de 210x260 mm, formado por marco y tapa. (material) | 1.000 | 31.34 | 31.34 |
| mo019 | h | Albañil. (mano de obra) | 0.646 | 9.67 | 6.25 |
| % | % | Costes directos complementarios | 2 % | 37.59 | 0.75 |
|  |  | Costes directos |  |  | 38.34 |
