# Banco doble para vestidor con respaldo y zapatero, de 1000 mm de longitud, 780 mm de profundidad y 810 mm de altura

- Propiedad del archivo: CYPE INGENIEROS, S.A.
- Formato: FIEBDC-3/2002
- Ámbito geográfico: Panamá
- Divisa: USD
- Costes indirectos: 3.00 %
- Gastos generales: 13.00 %
- Beneficio industrial: 6.00 %
- IVA: 13.00 %

## S Señalización y equipamiento

### SV Vestidores

#### SVB Bancos

**SVB010** Ud Banco doble para vestidor con respaldo y zapatero, de 1000 mm de longitud, 780 mm de profundidad y 810 mm de altura.
Banco doble para vestidor con respaldo y zapatero, de 1000 mm de longitud, 780 mm de profundidad y 810 mm de altura, formado por dos asientos de tres listones, dos respaldos de un listón y dos zapateros de dos listones cada uno, de madera barnizada de pino de Flandes, de 90x20 mm de sección, fijados a una estructura tubular de acero, de 35x35 mm de sección, pintada con resina de epoxi/poliéster color blanco. Incluso accesorios de montaje. Totalmente montado.
Incluye: Replanteo. Montaje y colocación del banco.
Criterio de medición de proyecto: Número de unidades previstas, según documentación gráfica de Proyecto.
Criterio de medición de obra: Se medirá el número de unidades realmente colocadas según especificaciones de Proyecto.

| Código | Ud | Descripción | Rendimiento | Precio | Importe |
|---|---|---|---|---|---|
| mt45bvg050a | Ud | Banco doble para vestidor con respaldo y zapatero, de 1000 mm de longitud, 780 mm de profundidad y 810 mm de altura, formado por dos asientos de tres listones, dos respaldos de un listón y dos zapateros de dos listones cada uno, de madera barnizada de pino de Flandes, de 90x20 mm de sección, fijados a una estructura tubular de acero, de 35x35 mm de sección, pintada con resina de epoxi/poliéster color blanco, incluso accesorios de montaje. (material) | 1.000 | 310.75 | 310.75 |
| op00ato010 |  | Atornillador. | 1.000 | 0.00 | 0.00 |
| op00tal010 |  | Taladro. | 1.000 | 0.00 | 0.00 |
| mo011 | h | Montador. (mano de obra) | 0.210 | 13.32 | 2.80 |
| mo080 | h | Principiante de montador. (mano de obra) | 0.210 | 8.24 | 1.73 |
| % | % | Herramientas | 2 % | 315.28 | 6.31 |
|  |  | Costes directos |  |  | 321.59 |
