# Piso absorbedor de impactos

- Propiedad del archivo: CYPE INGENIEROS, S.A.
- Formato: FIEBDC-3/2002
- Ámbito geográfico: Panamá
- Divisa: USD
- Costes indirectos: 3.00 %
- Gastos generales: 13.00 %
- Beneficio industrial: 6.00 %
- IVA: 13.00 %

## U Urbanización interior del terreno

### UM Mobiliario urbano

#### UMR Pavimentos absorbedores de impactos

**UMR030** m² Piso absorbedor de impactos, en áreas de juegos infantiles, formado por baldosas de caucho reciclado SBR, color negro, de 500x500x20 mm, encoladas en sus bordes con adhesivo para juntas y colocadas sobre una superficie base (no incluida en este precio).
Piso absorbedor de impactos, en áreas de juegos infantiles, formado por baldosas de caucho reciclado SBR, color negro, de 500x500x20 mm, encoladas en sus bordes con adhesivo para juntas. Incluso parte proporcional de cortes, remates y limpieza. Totalmente instalado sobre una superficie base (no incluida en este precio).
Incluye: Replanteo. Aplicación del adhesivo. Colocación de las baldosas de caucho. Limpieza final.
Criterio de medición de proyecto: Superficie medida según documentación gráfica de Proyecto.
Criterio de medición de obra: Se medirá la superficie realmente ejecutada según especificaciones de Proyecto.

| Código | Ud | Descripción | Rendimiento | Precio | Importe |
|---|---|---|---|---|---|
| mt47adc430 | kg | Adhesivo para juntas, para piso de baldosas elásticas de caucho. (material) | 0.150 | 28.89 | 4.33 |
| mt47adc411ga | m² | Baldosa de caucho reciclado SBR, color negro, de 500x500x20 mm, con aglomerantes de poliuretano. (material) | 1.040 | 38.62 | 40.16 |
| mo041 | h | Albañil especializado en mampostería de obra civil. (mano de obra) | 1.001 | 12.93 | 12.94 |
| mo087 | h | Principiante de albañilería de obra civil. (mano de obra) | 1.001 | 8.24 | 8.25 |
| % | % | Herramientas | 2 % | 65.68 | 1.31 |
|  |  | Costes directos |  |  | 66.99 |
