# Juego de dos pasamanos de acero inoxidable para piscina

- Propiedad del archivo: CYPE INGENIEROS, S.A.
- Formato: FIEBDC-3/2002
- Ámbito geográfico: Panamá
- Costes indirectos: 3.00 %
- Gastos generales: 13.00 %
- Beneficio industrial: 6.00 %
- IVA: 13.00 %

## U Urbanización interior del terreno

### UP Piscinas

#### UPE Equipamientos

**UPE020** Ud Juego de dos pasamanos de acero inoxidable para piscina.
Suministro y colocación de juego de dos pasamanos para salida de piscina realizado con tubo de 43 mm de diámetro de acero inoxidable AISI-316 acabado pulido brillante, con pletinas, juntas elásticas, tacos de anclaje, tornillos y embellecedores. Incluso parte proporcional de conexión a toma de tierra independiente con placa de acero galvanizado, cable de cobre de 35 mm2, uniones mediante soldadura aluminotérmica, registro de comprobación y puente de prueba. Totalmente montado y comprobado.
Incluye: Montaje del punto de puesta a tierra. Colocación y fijación de accesorios y piezas especiales.
Criterio de medición de proyecto: Número de unidades previstas, según documentación gráfica de Proyecto.
Criterio de medición de obra: Se medirá el número de unidades realmente ejecutadas según especificaciones de Proyecto.

| Código | Ud | Descripción | Rendimiento | Precio | Importe |
|---|---|---|---|---|---|
| mt35ttc010b | m | Conductor de cobre desnudo, de 35 mm². (material) | 6.000 | 3.75 | 22.50 |
| mt35tte030a | Ud | Placa de acero galvanizado para toma de tierra, de 500x500x3 mm, con borne de unión. (material) | 1.000 | 43.38 | 43.38 |
| mt47pep020b | Ud | Juego de dos pasamanos para salida de piscina realizados con tubo de 43 mm de diámetro de acero inoxidable AISI-316, acabado pulido brillante, con pletinas juntas elásticas, tacos de anclaje, tornillos y embellecedores. (material) | 1.000 | 349.53 | 349.53 |
| mt09moe040 | Ud | Mortero expansivo. (material) | 2.000 | 3.42 | 6.84 |
| mt35www020 | Ud | Material auxiliar para instalaciones de toma de tierra. (material) | 2.000 | 1.54 | 3.08 |
| mo003 | h | Instalador instalador electricista. (mano de obra) | 1.378 | 7.09 | 9.77 |
| mo102 | h | Principiante de instalador electricista. (mano de obra) | 1.378 | 4.33 | 5.97 |
| mo020 | h | Albañil especializado en mampostería. (mano de obra) | 2.296 | 6.86 | 15.75 |
| mo087 | h | Principiante de albañilería de obra civil. (mano de obra) | 2.296 | 4.33 | 9.94 |
| % | % | Costes directos complementarios | 2 % | 466.76 | 9.34 |
|  |  | Costes directos |  |  | 476.10 |
