# Revestimiento de baldosa de gres color blanco, acabado esmaltado liso, de 24,5x12x9 mm, en vasos de piscina

- Propiedad del archivo: CYPE INGENIEROS, S.A.
- Formato: FIEBDC-3/2002
- Ámbito geográfico: Panamá
- Costes indirectos: 3.00 %
- Gastos generales: 13.00 %
- Beneficio industrial: 6.00 %
- IVA: 13.00 %

## U Urbanización interior del terreno

### UP Piscinas

#### UPT Revestimientos de cerámica

**UPT020** m² Revestimiento de baldosa de gres color blanco, acabado esmaltado liso, de 24,5x12x9 mm, en vasos de piscina.
Suministro y colocación de revestimiento de baldosa de gres color blanco, acabado esmaltado liso, de 24,5x12x9 mm en suelos y paredes de vasos de piscinas, recibidas con adhesivo cementoso normal, C2 TE, con deslizamiento reducido y tiempo abierto ampliado, color blanco, sobre repello previo de mortero de cemento, confeccionado en obra, con aditivo hidrófugo, dosificación 1:3 y rejuntado con mortero de juntas de resinas reactivas RG, para junta abierta entre 3 y 15 mm. Incluso parte proporcional de cortes y limpieza final.
Incluye: Limpieza y humectación del paramento a revestir. Repello previo del paramento. Colocación de una regla horizontal al inicio del azulejado. Replanteo de las piezas en el paramento para el despiece de las mismas. Colocación de las piezas empleando llana de goma. Rejuntado con lechada de cemento. Limpieza del paramento.
Criterio de medición de proyecto: Superficie medida según documentación gráfica de Proyecto.
Criterio de medición de obra: Se medirá la superficie realmente ejecutada según especificaciones de Proyecto.

| Código | Ud | Descripción | Rendimiento | Precio | Importe |
|---|---|---|---|---|---|
| mt18bdk010aH | m² | Baldosa de gres color blanco, acabado esmaltado liso, de 24,5x12x9 mm. (material) | 1.000 | 12.95 | 12.95 |
| mt08aaa010a | m³ | Agua. (material) | 0.006 | 1.77 | 0.01 |
| mt01arg005a | t | Arena de cantera, para mortero preparado en obra. (material) | 0.044 | 20.45 | 0.90 |
| mt08cem000h | kg | Cemento gris en sacos. (material) | 13.500 | 0.17 | 2.30 |
| mt08adt010 | kg | Aditivo hidrófugo para impermeabilización de morteros u concretos. (material) | 0.270 | 1.42 | 0.38 |
| mt47pre010 | Ud | Material complementario para revestimiento de piscinas. (material) | 1.000 | 0.99 | 0.99 |
| mt09mcr021r | kg | Adhesivo cementoso mejorado, C2 TE, con deslizamiento reducido y tiempo abierto ampliado, color blanco. (material) | 4.000 | 0.66 | 2.64 |
| mt09mcr080a | kg | Mortero de juntas de resinas reactivas RG, para junta abierta entre 3 y 15 mm. (material) | 0.500 | 9.56 | 4.78 |
| mq06hor010 | h | Concretera. (maquinaria) | 0.024 | 1.58 | 0.04 |
| mo024 | h | Albañil especializado en mampostería mosaiquero-azulejero. (mano de obra) | 0.748 | 7.28 | 5.45 |
| mo062 | h | Principiante de albañil especializado en mampostería mosaiquero-azulejero. (mano de obra) | 0.823 | 4.59 | 3.78 |
| % | % | Herramientas | 3 % | 34.22 | 1.03 |
|  |  | Costes directos |  |  | 35.25 |
