# Verja tradicional de perfiles metálicos para vallado de terreno, sobre muro de mampostería con pilastras intermedias

- Propiedad del archivo: CYPE INGENIEROS, S.A.
- Formato: FIEBDC-3/2002
- Ámbito geográfico: Panamá
- Divisa: USD
- Costes indirectos: 3.00 %
- Gastos generales: 13.00 %
- Beneficio industrial: 6.00 %
- IVA: 13.00 %

## U Urbanización interior del terreno

### UV Cerramientos exteriores

#### UVR Verjas tradicionales

**UVR010** m Verja tradicional de perfiles metálicos para vallado de terreno, sobre muro de mampostería con pilastras intermedias.
Vallado de terreno sobre muro de mampostería con pilastras intermedias, formado por verja tradicional compuesta de barrotes horizontales de cuadradillo de perfil macizo de acero laminado en caliente de 12x12 mm fijados con tornillos a las pilastras intermedias, barrotes verticales de cuadradillo de perfil macizo de acero laminado en caliente de 12x12 mm de 1 m de altura y postes del mismo material empotrados en muros de mampostería. Incluso mortero de cemento para recibido de los postes.
Criterio de valoración económica: El precio no incluye el muro ni las pilastras intermedias.
Incluye: Replanteo. Preparación de los puntos de anclaje. Presentación de los tramos de verja. Aplomado y nivelación de los tramos. Fijación de los tramos mediante el anclaje de sus elementos.
Criterio de medición de proyecto: Longitud medida según documentación gráfica de Proyecto, deduciendo la longitud de los huecos de puertas y cancelas.
Criterio de medición de obra: Se medirá la longitud realmente ejecutada según especificaciones de Proyecto, deduciendo la longitud de los huecos de puertas y cancelas.

| Código | Ud | Descripción | Rendimiento | Precio | Importe |
|---|---|---|---|---|---|
| mt26aac010aa | m | Cuadradillo de perfil macizo de acero laminado en caliente de 12x12 mm, montado en taller con tratamiento anticorrosión según ISO 1461 e imprimación SHOP-PRIMER a base de resina polivinil-butiral con un espesor medio de recubrimiento de 20 micras. (material) | 11.250 | 7.88 | 88.65 |
| mt26aaa033a | Ud | Anclaje mecánico con taco de nylon y tornillo de acero galvanizado, de cabeza avellanada. (material) | 2.000 | 0.40 | 0.80 |
| mt08aaa010a | m³ | Agua. (material) | 0.006 | 2.00 | 0.01 |
| mt01arg005a | t | Arena de cantera, para mortero preparado en obra. (material) | 0.015 | 23.51 | 0.35 |
| mt08cem000h | kg | Cemento gris en sacos. (material) | 3.800 | 0.19 | 0.72 |
| mt08adt010 | kg | Aditivo hidrófugo para impermeabilización de morteros u concretos. (material) | 0.076 | 1.60 | 0.12 |
| mq06hor010 | h | Concretera eléctrica con una capacidad de amasado de 160 l. (maquinaria) | 0.008 | 4.00 | 0.03 |
| mo018 | h | Cerrajero. (mano de obra) | 0.509 | 17.39 | 8.85 |
| mo059 | h | Principiante de cerrajero. (mano de obra) | 0.509 | 11.03 | 5.61 |
| mo041 | h | Albañil especializado en mampostería de obra civil. (mano de obra) | 0.509 | 17.17 | 8.74 |
| mo087 | h | Principiante de albañilería de obra civil. (mano de obra) | 0.600 | 11.01 | 6.61 |
| % | % | Herramientas | 2 % | 120.49 | 2.41 |
|  |  | Costes directos |  |  | 122.90 |
