# Vereda continua de concreto impreso

- Propiedad del archivo: CYPE INGENIEROS, S.A.
- Formato: FIEBDC-3/2002
- Ámbito geográfico: Panamá
- Divisa: USD
- Costes indirectos: 3.00 %
- Gastos generales: 13.00 %
- Beneficio industrial: 6.00 %
- IVA: 13.00 %

## U Urbanización interior del terreno

### UX Pistas y veredas

#### UXC Continuos de concreto

**UXC010** m² Vereda continua de concreto impreso.
Vereda continua de concreto impreso, con juntas, de 10 cm de espesor, realizada con concreto f'c=175 kg/cm² (2500 psi), clase de exposición F0 S0 P0 C0, tamaño máximo del agregado 9,5 mm (3/8" ASTM Nº 8), consistencia blanda, preparado en obra y vaciado con medios manuales, extendido y vibrado manual mediante regla vibrante; coloreada y endurecida superficialmente mediante espolvoreo con mortero decorativo de rodadura para pavimento de concreto, color blanco, rendimiento 4,5 kg/m²; acabado impreso en relieve previa aplicación de desmoldeante en polvo, color burdeos; y capa de sellado final con resina impermeabilizante.
Criterio de valoración económica: El precio no incluye la base de la losa sobre relleno ni la ejecución y el sellado de las juntas.
Incluye: Preparación de la superficie de apoyo del concreto. Replanteo de las juntas de construcción, de dilatación y de retracción. Colocación de cimbras. Tendido de niveles. Riego de la superficie base. Conexionado, anclaje y emboquillado de las redes de instalaciones proyectadas. Preparación del concreto. Vaciado, extendido y vibrado del concreto. Nivelado y fratasado manual del concreto. Curado del concreto. Aplicación manual del mortero coloreado endurecedor. Aplicación del desmoldeante hasta conseguir una cubrición total. Impresión del concreto mediante moldes. Retirada de cimbras. Limpieza de la superficie de concreto, mediante máquina hidrolimpiadora de agua a presión. Aplicación de la resina de acabado.
Criterio de medición de proyecto: Superficie medida en proyección horizontal, según documentación gráfica de Proyecto.
Criterio de medición de obra: Se medirá, en proyección horizontal, la superficie realmente ejecutada según especificaciones de Proyecto.

| Código | Ud | Descripción | Rendimiento | Precio | Importe |
|---|---|---|---|---|---|
| mt08aaa010a | m³ | Agua. (material) | 0.022 | 2.00 | 0.04 |
| mt01arg000h | m³ | Arena cribada. (material) | 0.050 | 19.90 | 1.00 |
| mt01arg001ha | m³ | Agregado grueso homogeneizado, de tamaño máximo 9,5 mm (3/8" ASTM Nº 8). (material) | 0.088 | 25.29 | 2.23 |
| mt08cem000h | kg | Cemento gris en sacos. (material) | 32.256 | 0.19 | 6.13 |
| mt09wnc011ba | kg | Mortero decorativo de rodadura para pavimento de concreto, color blanco, compuesto de cemento, agregados de sílice, aditivos orgánicos y pigmentos. (material) | 4.500 | 0.54 | 2.43 |
| mt09wnc020f | kg | Desmoldeante en polvo, color burdeos, aplicado en pisos continuos de concreto impreso, compuesto de cargas, pigmentos y aditivos orgánicos. (material) | 0.200 | 6.70 | 1.34 |
| mt09wnc030a | kg | Resina impermeabilizante, para el curado y sellado de pisos continuos de concreto impreso, compuesta de resina sintética en dispersión acuosa y aditivos específicos. (material) | 0.250 | 11.50 | 2.88 |
| mq06vib020 | h | Regla vibrante de 3 m. (maquinaria) | 0.019 | 6.06 | 0.12 |
| mq08lch040 | h | Hidrolimpiadora a presión. (maquinaria) | 0.174 | 5.97 | 1.04 |
| mo041 | h | Albañil especializado en mampostería de obra civil. (mano de obra) | 0.303 | 17.17 | 5.20 |
| mo087 | h | Principiante de albañilería de obra civil. (mano de obra) | 0.379 | 11.01 | 4.17 |
| % | % | Herramientas | 2 % | 26.58 | 0.53 |
|  |  | Costes directos |  |  | 27.11 |
