# Cajeado de junta en piso continuo de concreto, mediante corte con disco de diamante

- Propiedad del archivo: CYPE INGENIEROS, S.A.
- Formato: FIEBDC-3/2002
- Ámbito geográfico: Panamá
- Divisa: USD
- Costes indirectos: 3.00 %
- Gastos generales: 13.00 %
- Beneficio industrial: 6.00 %
- IVA: 13.00 %

## U Urbanización interior del terreno

### UX Pistas y veredas

#### UXC Continuos de concreto

**UXC120** m Cajeado de junta en piso continuo de concreto, mediante corte con disco de diamante.
Cajeado de junta en piso continuo de concreto, de 10 mm de anchura y 20 mm de profundidad, mediante corte con disco de diamante.
Incluye: Replanteo del cajeado de la junta. Corte del concreto.
Criterio de medición de proyecto: Longitud medida según documentación gráfica de Proyecto.
Criterio de medición de obra: Se medirá, en proyección horizontal, la superficie realmente ejecutada según especificaciones de Proyecto.

| Código | Ud | Descripción | Rendimiento | Precio | Importe |
|---|---|---|---|---|---|
| mq06cor020 | h | Equipo para corte de juntas en losas sobre relleno de concreto. (maquinaria) | 0.287 | 12.33 | 3.54 |
| mo087 | h | Principiante de albañilería de obra civil. (mano de obra) | 0.289 | 11.01 | 3.18 |
| % | % | Herramientas | 2 % | 6.72 | 0.13 |
|  |  | Costes directos |  |  | 6.85 |
