# Estabilización mecánica de explanada

- Propiedad del archivo: CYPE INGENIEROS, S.A.
- Formato: FIEBDC-3/2002
- Ámbito geográfico: Panamá
- Divisa: USD
- Costes indirectos: 3.00 %
- Gastos generales: 13.00 %
- Beneficio industrial: 6.00 %
- IVA: 13.00 %

## U Urbanización interior del terreno

### UX Pistas y veredas

#### UXE Explanadas, caminos y senderos

**UXE010** m³ Estabilización mecánica de explanada, con material de aportación de 35 a 45 cm de espesor, y compactación del material hasta alcanzar una densidad seca no inferior al 100% de la máxima obtenida en el ensayo Proctor Modificado.
Estabilización de explanada, mediante el extendido en tongadas de material de aportación, y posterior compactación hasta alcanzar un espesor de 35 a 45 cm y una densidad seca no inferior al 100% de la máxima obtenida en el ensayo Proctor Modificado. Incluso aporte de material de aportación, carga, transporte y descarga a pie de tajo del material y humectación del mismo.
Incluye: Replanteo general y fijación de los puntos y niveles de referencia. Trazado de los bordes de la base del terraplén. Preparación de la superficie de apoyo. Carga, transporte y extendido por tongadas de espesor uniforme. Humectación o desecación de cada tongada. Compactación por tongadas. Escarificado, refino, reperfilado y formación de pendientes. Carga a camión.
Criterio de medición de proyecto: Volumen medido sobre los perfiles de los planos topográficos de Proyecto, que definen el movimiento de tierras a realizar en obra.
Criterio de medición de obra: Se medirá el volumen de relleno sobre los perfiles transversales del terreno realmente ejecutados, compactados y terminados según especificaciones de Proyecto.
Criterio de valoración económica: El precio no incluye la realización del ensayo Proctor Modificado.

| Código | Ud | Descripción | Rendimiento | Precio | Importe |
|---|---|---|---|---|---|
| mt01art030d | m³ | Material de aportación, para formación de terraplenes. (material) | 1.000 | 7.34 | 7.34 |
| mq01pan010a | h | Pala cargadora sobre neumáticos de 120 kW/1,9 m³. (maquinaria) | 0.030 | 45.11 | 1.35 |
| mq04cab010b | h | Camión basculante de 10 t de carga, de 147 kW. (maquinaria) | 0.045 | 36.96 | 1.66 |
| mq01mot010a | h | Motoniveladora de 141 kW. (maquinaria) | 0.018 | 76.01 | 1.37 |
| mq02rov010i | h | Compactador monocilíndrico vibrante autopropulsado, de 129 kW, de 16,2 t, anchura de trabajo 213,4 cm. (maquinaria) | 0.054 | 69.86 | 3.77 |
| mq02cia020j | h | Camión cisterna de 8 m³ de capacidad. (maquinaria) | 0.020 | 44.95 | 0.90 |
| mo087 | h | Principiante de albañilería de obra civil. (mano de obra) | 0.082 | 8.24 | 0.68 |
| % | % | Herramientas | 2 % | 17.07 | 0.34 |
|  |  | Costes directos |  |  | 17.41 |
